# Registro

- Propiedad del archivo: CYPE INGENIEROS, S.A.
- Formato: FIEBDC-3/2002
- Ámbito geográfico: México
- Divisa: MXN
- Costes indirectos: 3.00 %
- Gastos generales: 13.00 %
- Beneficio industrial: 6.00 %
- IVA: 16.00 %

## I Instalaciones

### IF Plomería

#### IFW Elementos

**IFW070** Ud Registro.
Suministro y montaje de registro enterrada, de dimensiones interiores 55x55x55, prefabricada de polipropileno, sobre solera de concreto simple f'c=20 MPa (200 kg/cm²), clasificación de exposición A1, tamaño máximo del agregado 20 mm, revenimiento de 5 a 10 cm de 15 cm de espesor, con tapa prefabricada de PVC, para alojamiento de la válvula; previa excavación con medios manuales y posterior relleno del trasdós con material granular.
Criterio de valoración económica: El precio no incluye la válvula.
Incluye: Replanteo. Excavación con medios manuales. Eliminación de las tierras sueltas del fondo de la excavación. Colado y compactación del concreto en formación de solera. Colocación del registro prefabricado. Ejecución de taladros para el paso de los tubos. Conexionado de los tubos a la registro. Colocación de la tapa. Relleno del trasdós.
Criterio de cuantificación de proyecto: Número de unidades previstas, según documentación gráfica de Proyecto.
Criterio de cuantificación de obra: Se medirá el número de unidades realmente ejecutadas según especificaciones de Proyecto.

| Código | Ud | Descripción | Rendimiento | Precio | Importe |
|---|---|---|---|---|---|
| mt10hmf071ce | m³ | Concreto simple f'c=20 MPa (200 kg/cm²), clasificación de exposición A1, tamaño máximo del agregado 20 mm, revenimiento nominal del concreto fresco de 5 a 10 mm, premezclado, según RCDF NTC Diseño y Construcción de Estructuras de Concreto (2004). (material) | 0.108 | 1288.90 | 139.20 |
| mt11arp100c | Ud | Registro de polipropileno, 55x55x55 cm. (material) | 1.000 | 3047.62 | 3047.62 |
| mt08aaa010a | m³ | Agua. (material) | 0.006 | 22.64 | 0.14 |
| mt01arg005a | t | Arena de cantera, para mortero hecho en obra. (material) | 0.034 | 312.71 | 10.63 |
| mt08cem000f | kg | Cemento gris en sacos. (material) | 10.209 | 2.22 | 22.66 |
| mt08adt010 | kg | Aditivo hidrófugo para impermeabilización de morteros u concretos. (material) | 0.204 | 18.11 | 3.69 |
| mt11arp050i | Ud | Tapa de PVC, para registros de plomería de 55x55 cm, con cierre hermético al paso de los olores mefíticos. (material) | 1.000 | 3584.40 | 3584.40 |
| mt01arr010a | t | Grava de cantera, de 19 a 25 mm de diámetro. (material) | 0.497 | 199.78 | 99.29 |
| au00auh040 |  | Vibrador de concreto, eléctrico. | 1.000 | 0.00 | 0.00 |
| mo020 | h | Oficial albañil. (mano de obra) | 0.705 | 121.97 | 85.99 |
| mo113 | h | Cabo albañil. (mano de obra) | 1.805 | 71.46 | 128.99 |
| % | % | Herramienta menor | 2 % | 7122.61 | 142.45 |
|  |  | Costes directos |  |  | 7265.06 |
