# Registro

- Propiedad del archivo: CYPE INGENIEROS, S.A.
- Formato: FIEBDC-3/2002
- Ámbito geográfico: México
- Divisa: MXN
- Costes indirectos: 3.00 %
- Gastos generales: 13.00 %
- Beneficio industrial: 6.00 %
- IVA: 16.00 %

## I Instalaciones

### IF Plomería

#### IFW Elementos

**IFW070** Ud Registro.
Suministro y montaje de registro enterrada, de dimensiones interiores 51x37 cm en la base y 30 cm de altura, prefabricada de polipropileno, sobre solera de concreto simple f'c=20 MPa (200 kg/cm²), clasificación de exposición A1, tamaño máximo del agregado 20 mm, revenimiento de 5 a 10 cm de 15 cm de espesor, con tapa de 38x25 cm, para alojamiento de la válvula.
Criterio de valoración económica: El precio no incluye la válvula, la excavación ni el relleno del trasdós.
Incluye: Replanteo. Colado y compactación del concreto en formación de solera. Colocación del registro prefabricado. Ejecución de taladros para el paso de los tubos. Conexionado de los tubos a la registro. Colocación de la tapa.
Criterio de cuantificación de proyecto: Número de unidades previstas, según documentación gráfica de Proyecto.
Criterio de cuantificación de obra: Se medirá el número de unidades realmente ejecutadas según especificaciones de Proyecto.

| Código | Ud | Descripción | Rendimiento | Precio | Importe |
|---|---|---|---|---|---|
| mt10hmf071ce | m³ | Concreto simple f'c=20 MPa (200 kg/cm²), clasificación de exposición A1, tamaño máximo del agregado 20 mm, revenimiento nominal del concreto fresco de 5 a 10 mm, premezclado, según RCDF NTC Diseño y Construcción de Estructuras de Concreto (2004). (material) | 0.081 | 1288.90 | 104.40 |
| mt37aar020g | Ud | Registro de polipropileno, de sección rectangular, de 51x37 cm en la base y 30 cm de altura, con tapa de color verde de 38x25 cm. (material) | 1.000 | 456.45 | 456.45 |
| mt08aaa010a | m³ | Agua. (material) | 0.006 | 22.64 | 0.14 |
| mt01arg005a | t | Arena de cantera, para mortero hecho en obra. (material) | 0.016 | 312.71 | 5.00 |
| mt08cem000f | kg | Cemento gris en sacos. (material) | 4.838 | 2.22 | 10.74 |
| mt08adt010 | kg | Aditivo hidrófugo para impermeabilización de morteros u concretos. (material) | 0.097 | 18.11 | 1.76 |
| au00auh040 |  | Vibrador de concreto, eléctrico. | 1.000 | 0.00 | 0.00 |
| mo020 | h | Oficial albañil. (mano de obra) | 0.826 | 121.97 | 100.75 |
| mo113 | h | Cabo albañil. (mano de obra) | 0.606 | 71.46 | 43.30 |
| % | % | Herramienta menor | 2 % | 722.54 | 14.45 |
|  |  | Costes directos |  |  | 736.99 |
