# Collarín de toma en carga

- Propiedad del archivo: CYPE INGENIEROS, S.A.
- Formato: FIEBDC-3/2002
- Ámbito geográfico: México
- Divisa: MXN
- Costes indirectos: 3.00 %
- Gastos generales: 13.00 %
- Beneficio industrial: 6.00 %
- IVA: 16.00 %

## I Instalaciones

### IF Plomería

#### IFW Elementos

**IFW005** Ud Collarín de toma en carga.
Collarín de toma en carga de polietileno, para tubos de polietileno o de PVC de 63 mm de diámetro exterior, con toma para conexión soldada de 20 mm de diámetro, PN=16 atm, con juntas elásticas de EPDM.
Incluye: Replanteo. Colocación, conexionado y comprobación de su correcto funcionamiento.
Criterio de cuantificación de proyecto: Número de unidades previstas, según documentación gráfica de Proyecto.
Criterio de cuantificación de obra: Se medirá el número de unidades realmente ejecutadas según especificaciones de Proyecto.

| Código | Ud | Descripción | Rendimiento | Precio | Importe |
|---|---|---|---|---|---|
| mt37www100a | Ud | Collarín de toma en carga de polietileno, para tubos de polietileno o de PVC de 63 mm de diámetro exterior, con toma para conexión soldada de 20 mm de diámetro, PN=16 atm, con juntas elásticas de EPDM. (material) | 1.000 | 910.91 | 910.91 |
| mt37www010 | Ud | Material auxiliar para instalaciones hidrosanitarias. (material) | 1.000 | 26.32 | 26.32 |
| mo008 | h | Oficial plomero. (mano de obra) | 0.163 | 123.28 | 20.09 |
| mo107 | h | Ayudante plomero. (mano de obra) | 0.163 | 72.91 | 11.88 |
| % | % | Herramienta menor | 2 % | 969.20 | 19.38 |
|  |  | Costes directos |  |  | 988.58 |
