# Filtro retenedor de residuos de gas

- Propiedad del archivo: CYPE INGENIEROS, S.A.
- Formato: FIEBDC-3/2002
- Ámbito geográfico: México
- Divisa: MXN
- Costes indirectos: 3.00 %
- Gastos generales: 13.00 %
- Beneficio industrial: 6.00 %
- IVA: 16.00 %

## I Instalaciones

### IG Gases combustibles

#### IGW Elementos

**IGW025** Ud Filtro retenedor de residuos de gas.
Filtro retenedor de residuos de latón, con tamiz de acero inoxidable con perforaciones de 10 µm de diámetro, con rosca cilíndrica GAS de 3/4", PN=6 bar.
Incluye: Montaje, conexionado y comprobación de su correcto funcionamiento.
Criterio de cuantificación de proyecto: Número de unidades previstas, según documentación gráfica de Proyecto.
Criterio de cuantificación de obra: Se medirá el número de unidades realmente ejecutadas según especificaciones de Proyecto.

| Código | Ud | Descripción | Rendimiento | Precio | Importe |
|---|---|---|---|---|---|
| mt43acf070a | Ud | Filtro retenedor de residuos de latón, con tamiz de acero inoxidable con perforaciones de 10 µm de diámetro, con rosca cilíndrica GAS de 3/4", PN=6 bar. (material) | 1.000 | 277.50 | 277.50 |
| mo010 | h | Oficial instalador de gas. (mano de obra) | 0.203 | 123.28 | 25.03 |
| mo109 | h | Ayudante instalador de gas. (mano de obra) | 0.203 | 72.91 | 14.80 |
| % | % | Herramienta menor | 2 % | 317.33 | 6.35 |
|  |  | Costes directos |  |  | 323.68 |
