# Tubería de cobre, para gas

- Propiedad del archivo: CYPE INGENIEROS, S.A.
- Formato: FIEBDC-3/2002
- Ámbito geográfico: México
- Divisa: MXN
- Costes indirectos: 3.00 %
- Gastos generales: 13.00 %
- Beneficio industrial: 6.00 %
- IVA: 16.00 %

## I Instalaciones

### IH Tuberías para fluidos

#### IHC Tuberías de cobre

**IHC110** m Tubería de cobre, para gas.
Tubería para gas, formada por tubo de cobre estirado en frío sin costura, diámetro D=10/12 mm y 1 mm de espesor. Instalación en superficie. Incluso material auxiliar para montaje y sujeción a la obra, accesorios y piezas especiales.
Incluye: Replanteo. Colocación y fijación de tubos, accesorios y piezas especiales.
Criterio de cuantificación de proyecto: Longitud medida según documentación gráfica de Proyecto.
Criterio de cuantificación de obra: Se medirá la longitud realmente ejecutada según especificaciones de Proyecto.

| Código | Ud | Descripción | Rendimiento | Precio | Importe |
|---|---|---|---|---|---|
| mt43tco400a | Ud | Material auxiliar para montaje y sujeción a la obra de las tuberías de cobre estirado en frío sin costura, diámetro D=10/12 mm. (material) | 1.000 | 1.53 | 1.53 |
| mt43tco010ag | m | Tubo de cobre estirado en frío sin costura, diámetro D=10/12 mm y 1 mm de espesor, con el precio incrementado el 30% en concepto de accesorios y piezas especiales. (material) | 1.000 | 39.70 | 39.70 |
| op00ato010 |  | Atornillador. | 1.000 | 0.00 | 0.00 |
| op00mar010 |  | Martillo. | 1.000 | 0.00 | 0.00 |
| op00tal010 |  | Taladro. | 1.000 | 0.00 | 0.00 |
| mo010 | h | Oficial instalador de gas. (mano de obra) | 0.278 | 125.33 | 34.84 |
| mo109 | h | Ayudante instalador de gas. (mano de obra) | 0.278 | 74.12 | 20.61 |
| % | % | Herramienta menor | 2 % | 96.68 | 1.93 |
|  |  | Costes directos |  |  | 98.61 |
