# Tubería multicapa de polietileno resistente a la temperatura/aluminio/polietileno resistente a la temperatura (PE-RT/Al/PE-RT), "POLYTHERM"

- Propiedad del archivo: CYPE INGENIEROS, S.A.
- Formato: FIEBDC-3/2002
- Ámbito geográfico: México
- Divisa: MXN
- Costes indirectos: 3.00 %
- Gastos generales: 13.00 %
- Beneficio industrial: 6.00 %
- IVA: 16.00 %

## I Instalaciones

### IH Tuberías para fluidos

#### IHM Tuberías multicapa

**IHM214** m Tubería multicapa de polietileno resistente a la temperatura/aluminio/polietileno resistente a la temperatura (PE-RT/Al/PE-RT), "POLYTHERM".
Tubería formada por tubo multicapa de polietileno resistente a la temperatura/aluminio/polietileno resistente a la temperatura (PE-RT/Al/PE-RT), de 16 mm de diámetro exterior y 2 mm de espesor, "POLYTHERM". Instalación en superficie. Incluso material auxiliar para montaje y sujeción a la obra, accesorios y piezas especiales.
Incluye: Replanteo. Colocación y fijación de tubos, accesorios y piezas especiales.
Criterio de cuantificación de proyecto: Longitud medida según documentación gráfica de Proyecto.
Criterio de cuantificación de obra: Se medirá la longitud realmente ejecutada según especificaciones de Proyecto.

| Código | Ud | Descripción | Rendimiento | Precio | Importe |
|---|---|---|---|---|---|
| mt37pol420a | Ud | Material auxiliar para montaje y sujeción a la obra de las tuberías multicapa de polietileno resistente a la temperatura/aluminio/polietileno resistente a la temperatura (PE-RT/Al/PE-RT), "POLYTHERM", de 16 de diámetro exterior. (material) | 1.000 | 1.23 | 1.23 |
| mt37pol020ag | m | Tubo multicapa de polietileno resistente a la temperatura/aluminio/polietileno resistente a la temperatura (PE-RT/Al/PE-RT), de 16 mm de diámetro exterior y 2 mm de espesor, "POLYTHERM", según ISO 21003-2, con el precio incrementado el 30% en concepto de accesorios y piezas especiales. (material) | 1.000 | 32.01 | 32.01 |
| op00ato010 |  | Atornillador. | 1.000 | 0.00 | 0.00 |
| op00mar010 |  | Martillo. | 1.000 | 0.00 | 0.00 |
| op00tal010 |  | Taladro. | 1.000 | 0.00 | 0.00 |
| mo008 | h | Oficial plomero. (mano de obra) | 0.041 | 123.28 | 5.05 |
| mo107 | h | Ayudante plomero. (mano de obra) | 0.041 | 72.91 | 2.99 |
| % | % | Herramienta menor | 2 % | 41.28 | 0.83 |
|  |  | Costes directos |  |  | 42.11 |
