# Sistema de iluminación Schlüter-LIPROTEC "SCHLÜTER-SYSTEMS"

- Propiedad del archivo: CYPE INGENIEROS, S.A.
- Formato: FIEBDC-3/2002
- Ámbito geográfico: México
- Divisa: MXN
- Costes indirectos: 3.00 %
- Gastos generales: 13.00 %
- Beneficio industrial: 6.00 %
- IVA: 16.00 %

## I Instalaciones

### II Iluminación

#### III Interior

**III300** Ud Sistema de iluminación Schlüter-LIPROTEC "SCHLÜTER-SYSTEMS".
Sistema de iluminación Schlüter-LIPROTEC-LL "SCHLÜTER-SYSTEMS", de 1 m de longitud, compuesto de perfil de alojamiento de tiras de led de aluminio anodizado, color natural, acabado mate, Schlüter-LT-LL 2017 AE, suministrado en barras de 2,5 m de longitud, difusor de luz indirecta de polimetilmetacrilato, Schlüter-LT-WS I 20, suministrado en barras de 2,5 m de longitud, tira de led, de color blanco cálido (3400K), de 2,5 m de longitud, Schlüter-LT ES 11, con grado de protección IP67, de 140 led/m, índice de reproducción cromática 85 y 7,5 W/m de potencia, y fuente de alimentación de 24 V, Schlüter-LT EKE 24V 30W, de 30 W de potencia.
Criterio de valoración económica: El precio no incluye el equipo de control, la canalización ni el cableado.
Incluye: Replanteo. Corte, colocación y fijación del perfil. Montaje, conexionado y comprobación de su correcto funcionamiento.
Criterio de cuantificación de proyecto: Número de unidades previstas, según documentación gráfica de Proyecto.
Criterio de cuantificación de obra: Se medirá el número de unidades realmente ejecutadas según especificaciones de Proyecto.

| Código | Ud | Descripción | Rendimiento | Precio | Importe |
|---|---|---|---|---|---|
| mt34sch060a | m | Perfil de alojamiento de tiras de led de aluminio anodizado, color natural, acabado mate, Schlüter-LT-LL 2017 AE "SCHLÜTER-SYSTEMS", suministrado en barras de 2,5 m de longitud. (material) | 1.000 | 734.32 | 734.32 |
| mt34sch024a | m | Difusor de luz indirecta de polimetilmetacrilato, Schlüter-LT-WS I 20 "SCHLÜTER-SYSTEMS", suministrado en barras de 2,5 m de longitud, para perfil de alojamiento de tiras de led. (material) | 1.000 | 612.58 | 612.58 |
| mt34sch100bbb | m | Tira de led, de color blanco cálido (3400K), de 2,5 m de longitud, Schlüter-LT ES 11 "SCHLÜTER-SYSTEMS", con grado de protección IP67, de 140 led/m, índice de reproducción cromática 85 y 7,5 W/m de potencia. (material) | 1.000 | 1854.31 | 1854.31 |
| mt34sch200a | Ud | Fuente de alimentación de 24 V, Schlüter-LT EKE 24V 30W, de 30 W de potencia. (material) | 1.000 | 2076.76 | 2076.76 |
| mo024 | h | Oficial azulejero. (mano de obra) | 0.232 | 121.97 | 28.30 |
| mo003 | h | Oficial electricista. (mano de obra) | 0.154 | 125.33 | 19.30 |
| % | % | Herramienta menor | 2 % | 5325.57 | 106.51 |
|  |  | Costes directos |  |  | 5432.08 |
