# Aplique solar para exterior

- Propiedad del archivo: CYPE INGENIEROS, S.A.
- Formato: FIEBDC-3/2002
- Ámbito geográfico: México
- Divisa: MXN
- Costes indirectos: 3.00 %
- Gastos generales: 13.00 %
- Beneficio industrial: 6.00 %
- IVA: 16.00 %

## I Instalaciones

### II Iluminación

#### IIX Exterior

**IIX015** Ud Aplique solar para exterior.
Aplique solar para exterior, de aluminio de color gris, acabado mate y difusor de policarbonato opal, grado de protección IP54, de 110x130x110 mm, con lámpara LED no reemplazable, temperatura de color 4000 K, flujo luminoso 1000 lúmenes, con módulo solar fotovoltaico, batería de iones de litio para una autonomía de 10 h, detector crepuscular, detector de movimiento y selector del modo de funcionamiento. Instalación en superficie. Incluso elementos de fijación Incluye: Replanteo. Montaje y comprobación de su correcto funcionamiento.
Criterio de cuantificación de proyecto: Número de unidades previstas, según documentación gráfica de Proyecto.
Criterio de cuantificación de obra: Se medirá el número de unidades realmente ejecutadas según especificaciones de Proyecto.

| Código | Ud | Descripción | Rendimiento | Precio | Importe |
|---|---|---|---|---|---|
| mt34est125a | Ud | Aplique solar para exterior, de aluminio de color gris, acabado mate y difusor de policarbonato opal, grado de protección IP54, de 110x130x110 mm, con lámpara LED no reemplazable, temperatura de color 4000 K, flujo luminoso 1000 lúmenes, con módulo solar fotovoltaico, batería de iones de litio para una autonomía de 10 h, detector crepuscular, detector de movimiento y selector del modo de funcionamiento, con elementos de fijación. (material) | 1.000 | 722.26 | 722.26 |
| mo003 | h | Oficial electricista. (mano de obra) | 0.406 | 123.28 | 50.05 |
| mo102 | h | Ayudante electricista. (mano de obra) | 0.406 | 72.91 | 29.60 |
| % | % | Herramienta menor | 2 % | 801.91 | 16.04 |
|  |  | Costes directos |  |  | 817.95 |
