# Canalización de enlace inferior

- Propiedad del archivo: CYPE INGENIEROS, S.A.
- Formato: FIEBDC-3/2002
- Ámbito geográfico: México
- Divisa: MXN
- Costes indirectos: 3.00 %
- Gastos generales: 13.00 %
- Beneficio industrial: 6.00 %
- IVA: 16.00 %

## I Instalaciones

### IL Infraestructura de telecomunicaciones

#### ILE Canalizaciones de enlace

**ILE010** m Canalización de enlace inferior.
Canalización de enlace inferior entre el registro de enlace y el RITI, RITU o RITM, en edificación de más de 40 PAU, formada por canal protectora con 4 espacios independientes (4 TBA+STDP) de PVC rígido de 40x110 mm. Instalación en superficie. Incluso accesorios y muros divisorios separadores.
Incluye: Replanteo del recorrido de la canalización. Colocación y fijación de la canal protectora.
Criterio de cuantificación de proyecto: Longitud medida en proyección horizontal, según documentación gráfica de Proyecto.
Criterio de cuantificación de obra: Se medirá, en proyección horizontal, la longitud realmente ejecutada según especificaciones de Proyecto.

| Código | Ud | Descripción | Rendimiento | Precio | Importe |
|---|---|---|---|---|---|
| mt35ait040ag | m | Canal protectora de PVC rígido, de 40x110 mm, para alojamiento de cables eléctricos, incluso accesorios. Con grado de protección IP4X. (material) | 1.000 | 547.27 | 547.27 |
| mt35ait050b | m | Muro divisorio separador, de PVC rígido, de 34 mm de altura. (material) | 3.000 | 69.63 | 208.89 |
| op00ato010 |  | Atornillador. | 1.000 | 0.00 | 0.00 |
| op00mar010 |  | Martillo. | 1.000 | 0.00 | 0.00 |
| op00tal010 |  | Taladro. | 1.000 | 0.00 | 0.00 |
| mo001 | h | Oficial instalador de telecomunicaciones. (mano de obra) | 0.082 | 123.28 | 10.11 |
| mo056 | h | Ayudante instalador de telecomunicaciones. (mano de obra) | 0.082 | 72.91 | 5.98 |
| % | % | Herramienta menor | 2 % | 772.25 | 15.45 |
|  |  | Costes directos |  |  | 787.70 |
