# Registro de terminación de red

- Propiedad del archivo: CYPE INGENIEROS, S.A.
- Formato: FIEBDC-3/2002
- Ámbito geográfico: México
- Divisa: MXN
- Costes indirectos: 3.00 %
- Gastos generales: 13.00 %
- Beneficio industrial: 6.00 %
- IVA: 16.00 %

## I Instalaciones

### IL Infraestructura de telecomunicaciones

#### ILI Canalizaciones interiores

**ILI001** Ud Registro de terminación de red.
Registro de terminación de red, formado por dos cajas de plástico adyacentes, de 500x300x80 mm. Instalación empotrada. Incluso tapas, accesorios, piezas especiales y fijaciones.
Criterio de valoración económica: El precio no incluye las ayudas de albañilería para instalaciones.
Incluye: Replanteo. Colocación y fijación de la cajas.
Criterio de cuantificación de proyecto: Número de unidades previstas, según documentación gráfica de Proyecto.
Criterio de cuantificación de obra: Se medirá el número de unidades realmente ejecutadas según especificaciones de Proyecto.

| Código | Ud | Descripción | Rendimiento | Precio | Importe |
|---|---|---|---|---|---|
| mt40irt020b | Ud | Centro de carga de terminación de red, para instalaciones de ICT, de plástico, de 500x300x80 mm, para empotrar. Incluso tapa. (material) | 2.000 | 1053.98 | 2107.96 |
| mo001 | h | Oficial instalador de telecomunicaciones. (mano de obra) | 0.409 | 123.28 | 50.42 |
| mo056 | h | Ayudante instalador de telecomunicaciones. (mano de obra) | 0.409 | 72.91 | 29.82 |
| % | % | Herramienta menor | 2 % | 2188.20 | 43.76 |
|  |  | Costes directos |  |  | 2231.96 |
