# Pulsador multifunción KNX. Instalación empotrada

- Propiedad del archivo: CYPE INGENIEROS, S.A.
- Formato: FIEBDC-3/2002
- Ámbito geográfico: México
- Divisa: MXN
- Costes indirectos: 3.00 %
- Gastos generales: 13.00 %
- Beneficio industrial: 6.00 %
- IVA: 16.00 %

## I Instalaciones

### IM Domóticas e inmóticas

#### IMK Componentes del sistema KNX

**IMK105** Ud Pulsador multifunción KNX. Instalación empotrada.
Pulsador multifunción KNX de 3 elementos, formado por módulo pulsador de 3 elementos para control de 6 funciones independientes con protocolo de comunicación KNX y tecla de 3 elementos de material termoplástico color blanco acabado brillante. Instalación empotrada.
Criterio de valoración económica: El precio no incluye el acoplador de bus, la caja para mecanismo empotrado ni el marco embellecedor.
Incluye: Montaje y conexionado.
Criterio de cuantificación de proyecto: Número de unidades previstas, según documentación gráfica de Proyecto.
Criterio de cuantificación de obra: Se medirá el número de unidades realmente ejecutadas según especificaciones de Proyecto.

| Código | Ud | Descripción | Rendimiento | Precio | Importe |
|---|---|---|---|---|---|
| mt33gik050a | Ud | Módulo pulsador de 3 elementos para control de 6 funciones independientes con protocolo de comunicación KNX, con leds indicadores de estado y sensor de temperatura. (material) | 1.000 | 5041.35 | 5041.35 |
| mt33gik061ab | Ud | Tecla de 3 elementos de material termoplástico color blanco acabado brillante. (material) | 1.000 | 1406.96 | 1406.96 |
| mo003 | h | Oficial electricista. (mano de obra) | 0.102 | 123.28 | 12.57 |
| mo102 | h | Ayudante electricista. (mano de obra) | 0.102 | 72.91 | 7.44 |
| mo123 | h | Especialista en la puesta en marcha de instalaciones. (mano de obra) | 0.203 | 233.18 | 47.34 |
| % | % | Herramienta menor | 2 % | 6515.66 | 130.31 |
|  |  | Costes directos |  |  | 6645.97 |
