# Acoplador de zonas KNX

- Propiedad del archivo: CYPE INGENIEROS, S.A.
- Formato: FIEBDC-3/2002
- Ámbito geográfico: México
- Divisa: MXN
- Costes indirectos: 3.00 %
- Gastos generales: 13.00 %
- Beneficio industrial: 6.00 %
- IVA: 16.00 %

## I Instalaciones

### IM Domóticas e inmóticas

#### IMK Componentes del sistema KNX

**IMK020** Ud Acoplador de zonas KNX.
Acoplador de 2 módulos, con aislamiento galvánico, para posibilitar el intercambio de información entre dos zonas. Montaje en carril DIN.
Incluye: Montaje y conexionado.
Criterio de cuantificación de proyecto: Número de unidades previstas, según documentación gráfica de Proyecto.
Criterio de cuantificación de obra: Se medirá el número de unidades realmente ejecutadas según especificaciones de Proyecto.

| Código | Ud | Descripción | Rendimiento | Precio | Importe |
|---|---|---|---|---|---|
| mt35dac010a | Ud | Acoplador de 2 módulos, con aislamiento galvánico, para dispositivos con protocolo de comunicación KNX, con bornes de conexión y ramal, para montaje en carril DIN. (material) | 1.000 | 10192.93 | 10192.93 |
| mo003 | h | Oficial electricista. (mano de obra) | 0.298 | 125.33 | 37.35 |
| mo102 | h | Ayudante electricista. (mano de obra) | 0.298 | 74.12 | 22.09 |
| mo123 | h | Especialista en la puesta en marcha de instalaciones. (mano de obra) | 0.596 | 237.05 | 141.28 |
| % | % | Herramienta menor | 2 % | 10393.65 | 207.87 |
|  |  | Costes directos |  |  | 10601.52 |
