# Sensor de radón

- Propiedad del archivo: CYPE INGENIEROS, S.A.
- Formato: FIEBDC-3/2002
- Ámbito geográfico: México
- Divisa: MXN
- Costes indirectos: 3.00 %
- Gastos generales: 13.00 %
- Beneficio industrial: 6.00 %
- IVA: 16.00 %

## I Instalaciones

### IN Protección frente al radón

#### INC Sistemas de control automático

**INC010** Ud Sensor de radón.
Sensor de radón, de 60x80x45 mm, con alimentación por cable a 12 Vcc, rango de medición entre 0 y 100000 Bq/m³, con salida analógica 0-10 V. Incluso elementos de fijación.
Incluye: Colocación y fijación. Conexionado y comprobación de su correcto funcionamiento.
Criterio de cuantificación de proyecto: Número de unidades previstas, según documentación gráfica de Proyecto.
Criterio de cuantificación de obra: Se medirá el número de unidades realmente ejecutadas según especificaciones de Proyecto.

| Código | Ud | Descripción | Rendimiento | Precio | Importe |
|---|---|---|---|---|---|
| mt41srd010a | Ud | Sensor de radón, de 60x80x45 mm, con alimentación por cable a 12 Vcc, rango de medición entre 0 y 100000 Bq/m³, con salida analógica 0-10 V, con elementos de fijación. (material) | 1.000 | 20677.72 | 20677.72 |
| op00ato010 |  | Atornillador. | 1.000 | 0.00 | 0.00 |
| op00mar010 |  | Martillo. | 1.000 | 0.00 | 0.00 |
| op00tal010 |  | Taladro. | 1.000 | 0.00 | 0.00 |
| mo011 | h | Oficial montador. (mano de obra) | 0.165 | 123.28 | 20.34 |
| mo080 | h | Ayudante montador. (mano de obra) | 0.165 | 73.05 | 12.05 |
| % | % | Herramienta menor | 2 % | 20710.11 | 414.20 |
|  |  | Costes directos |  |  | 21124.31 |
