# Franja cortafuegos de paneles de lana de roca, para edificio de uso industrial

- Propiedad del archivo: CYPE INGENIEROS, S.A.
- Formato: FIEBDC-3/2002
- Ámbito geográfico: México
- Divisa: MXN
- Costes indirectos: 3.00 %
- Gastos generales: 13.00 %
- Beneficio industrial: 6.00 %
- IVA: 16.00 %

## I Instalaciones

### IO Contra incendios

#### IOF Protección pasiva contra incendios: franjas cortafuegos

**IOF010** m² Franja cortafuegos de paneles de lana de roca, para edificio de uso industrial.
Franja cortafuegos horizontal, de 1 m de anchura, con una resistencia al fuego EI 60, para edificio de uso industrial, fijada mecánicamente a el muro colindante con subestructura soporte (no incluida en este precio), compuesta por dos paneles rígidos de lana de roca, revestidos por una de sus caras con una lámina de aluminio reforzado, de 30 mm de espesor, resistencia térmica 0,73 m²K/W, conductividad térmica 0,041 W/(mK), densidad 180 kg/m³, calor específico 0,84 J/kgK y factor de resistencia a la difusión del vapor de agua 1,3, cada uno, unidos entre sí y fijados a la subestructura soporte, con tornillos de unión, de 50 mm de longitud. Incluso elementos de fijación y tiras de lana de roca fijadas mecánicamente para el sellado perimetral.
Incluye: Replanteo. Preparación y corte de los paneles. Colocación a tresbolillo de los paneles. Unión entre paneles con tornillos de fijación. Fijación de la franja cortafuegos a la subestructura soporte. Sellado del encuentro de la franja cortafuegos con el muro perimetral.
Criterio de cuantificación de proyecto: Superficie medida según documentación gráfica de Proyecto.
Criterio de cuantificación de obra: Se medirá la superficie realmente ejecutada según especificaciones de Proyecto.

| Código | Ud | Descripción | Rendimiento | Precio | Importe |
|---|---|---|---|---|---|
| mt16lrw080hb | m² | Panel rígido de lana de roca, revestido por una de sus caras con una lámina de aluminio reforzado, de 30 mm de espesor, resistencia térmica 0,73 m²K/W, conductividad térmica 0,041 W/(mK), Euroclase A1 de reacción al fuego, densidad 180 kg/m³, calor específico 0,84 J/kgK y factor de resistencia a la difusión del vapor de agua 1,3, para protección contra incendios de elementos constructivos. (material) | 2.300 | 1206.89 | 2775.85 |
| mt16lrw082aa | Ud | Tornillo de unión de alambre de acero galvanizado en forma de hélice, de 50 mm de longitud, para paneles de lana de roca. (material) | 6.700 | 73.04 | 489.37 |
| mo054 | h | Oficial colocador de aislantes. (mano de obra) | 0.341 | 123.28 | 42.04 |
| mo101 | h | Ayudante colocador de aislantes. (mano de obra) | 0.341 | 73.05 | 24.91 |
| % | % | Herramienta menor | 2 % | 3332.17 | 66.64 |
|  |  | Costes directos |  |  | 3398.81 |
