# Franja cortafuegos de placas de yeso, para edificio de uso industrial. Sistema "KNAUF"

- Propiedad del archivo: CYPE INGENIEROS, S.A.
- Formato: FIEBDC-3/2002
- Ámbito geográfico: México
- Divisa: MXN
- Costes indirectos: 3.00 %
- Gastos generales: 13.00 %
- Beneficio industrial: 6.00 %
- IVA: 16.00 %

## I Instalaciones

### IO Contra incendios

#### IOF Protección pasiva contra incendios: franjas cortafuegos

**IOF023** m² Franja cortafuegos de placas de yeso, para edificio de uso industrial. Sistema "KNAUF".
Franja cortafuegos horizontal, de 1 m de anchura, con una resistencia al fuego EI 90, para edificio de uso industrial, fijada mecánicamente a el muro colindante con subestructura soporte, D113-FC.es 02 "KNAUF", compuesta por 3 placas de yeso DF / - 1200 / longitud / 15 / con los bordes longitudinales afinados, cortafuego "KNAUF", fijadas a la subestructura soporte compuesta por canales y postes, formando escuadras separadas 750 mm entre sí, conectores y maestras separadas 400 mm entre sí. Incluso tornillos para la fijación de las placas, y pasta y cinta para el tratamiento de juntas.
Incluye: Replanteo. Formación de las escuadras con canales y postes. Colocación y fijación de las escuadras. Instalación de conectores. Colocación a presión de las maestras contra los conectores. Colocación y fijación de los perfiles perimetrales. Preparación y corte de las placas. Atornillado de las placas a los perfiles perimetrales y a las maestras. Tratamiento de juntas.
Criterio de cuantificación de proyecto: Superficie medida según documentación gráfica de Proyecto.
Criterio de cuantificación de obra: Se medirá la superficie realmente ejecutada según especificaciones de Proyecto.

| Código | Ud | Descripción | Rendimiento | Precio | Importe |
|---|---|---|---|---|---|
| mt12pak020b | m | Canal 75/40/0,7 mm GRC 0,7 "KNAUF" de acero Z4 (Z450) galvanizado especial, para sistema Aquapanel Outdoor. (material) | 3.130 | 62.15 | 194.53 |
| mt12pak030ha | m | Poste 75/50/0,7 mm GRC 0,7 "KNAUF" de acero Z4 (Z450) galvanizado especial, para sistema Aquapanel Outdoor. (material) | 1.170 | 71.69 | 83.88 |
| mt12pek020za | Ud | Conector, para maestra 60/27, "KNAUF". (material) | 3.900 | 3.68 | 14.35 |
| mt12pfk011a | m | Maestra 60/27 "KNAUF", de lámina de acero galvanizado. (material) | 3.000 | 32.01 | 96.03 |
| mt12ptk010ba | Ud | Tornillo LB "KNAUF" 3,5x9,5. (material) | 32.000 | 0.20 | 6.40 |
| mt12ptk010ab | Ud | Tornillo LN "KNAUF" 3,5x11. (material) | 16.000 | 0.22 | 3.52 |
| mt12ptk030 | Ud | Fijación "KNAUF" para concreto. (material) | 3.400 | 6.02 | 20.47 |
| mt12pfk012a | m | Perfil U 30/30 de lámina de acero galvanizado, "KNAUF", espesor 0,55 mm. (material) | 1.000 | 22.09 | 22.09 |
| mt12ppk010eb | m² | Placa de yeso DF / - 1200 / longitud / 15 / con los bordes longitudinales afinados, cortafuego "KNAUF"; Euroclase A2-s1, d0 de reacción al fuego. (material) | 3.150 | 144.32 | 454.61 |
| mt12ptk010cc | Ud | Tornillo autoperforante TN "KNAUF" 3,5x25. (material) | 17.000 | 0.17 | 2.89 |
| mt12ptk010cf | Ud | Tornillo autoperforante TN "KNAUF" 3,5x45. (material) | 17.000 | 0.27 | 4.59 |
| mt12ptk010cg | Ud | Tornillo autoperforante TN "KNAUF" 3,9x55. (material) | 17.000 | 0.47 | 7.99 |
| mt12pik020n | kg | Pasta de juntas Uniflott GLS "KNAUF", de fraguado normal (45 minutos), rango de temperatura de trabajo de 10 a 30°C, para aplicación manual sin cinta de juntas. (material) | 0.800 | 4.13 | 3.30 |
| mt12pik010e | kg | Pasta de juntas Jointfiller 24H "KNAUF", Euroclase A2-s1, d0 de reacción al fuego, rango de temperatura de trabajo de 5 a 30°C, para aplicación manual con cinta de juntas. (material) | 0.900 | 17.40 | 15.66 |
| mt12pck010a | m | Cinta microperforada de papel "KNAUF" de 50 mm de anchura. (material) | 0.900 | 0.83 | 0.75 |
| mo011 | h | Oficial montador. (mano de obra) | 0.409 | 123.28 | 50.42 |
| mo080 | h | Ayudante montador. (mano de obra) | 0.409 | 73.05 | 29.88 |
| mo053 | h | Oficial montador de mamparas y sistemas de placas. (mano de obra) | 0.614 | 123.28 | 75.69 |
| mo100 | h | Ayudante montador de mamparas y sistemas de placas. (mano de obra) | 0.614 | 73.05 | 44.85 |
| % | % | Herramienta menor | 2 % | 1131.90 | 22.64 |
|  |  | Costes directos |  |  | 1154.54 |
