# Extintor móvil de nieve carbónica CO2

- Propiedad del archivo: CYPE INGENIEROS, S.A.
- Formato: FIEBDC-3/2002
- Ámbito geográfico: México
- Divisa: MXN
- Costes indirectos: 3.00 %
- Gastos generales: 13.00 %
- Beneficio industrial: 6.00 %
- IVA: 16.00 %

## I Instalaciones

### IO Contra incendios

#### IOX Extintores

**IOX220** Ud Extintor móvil de nieve carbónica CO2.
Extintor móvil de nieve carbónica CO2, con una botella de 10 kg de agente extintor, de eficacia 89B, con carro, casco de acero con acabado exterior con pintura epoxi color rojo, válvula de palanca, anilla de seguridad, manguera y trompa difusora.
Incluye: Colocación del extintor.
Criterio de cuantificación de proyecto: Número de unidades previstas, según documentación gráfica de Proyecto.
Criterio de cuantificación de obra: Se medirá el número de unidades realmente colocadas según especificaciones de Proyecto.

| Código | Ud | Descripción | Rendimiento | Precio | Importe |
|---|---|---|---|---|---|
| mt41ixo120a | Ud | Extintor móvil de nieve carbónica CO2, con una botella de 10 kg de agente extintor, de eficacia 89B, con carro, casco de acero con acabado exterior con pintura epoxi color rojo, válvula de palanca, anilla de seguridad, manguera y trompa difusora. (material) | 1.000 | 6063.87 | 6063.87 |
| mo113 | h | Cabo albañil. (mano de obra) | 0.203 | 71.46 | 14.51 |
| % | % | Herramienta menor | 2 % | 6078.38 | 121.57 |
|  |  | Costes directos |  |  | 6199.95 |
