# Extintor portátil de agua + agente encapsulador F-500, con presión incorporada

- Propiedad del archivo: CYPE INGENIEROS, S.A.
- Formato: FIEBDC-3/2002
- Ámbito geográfico: México
- Divisa: MXN
- Costes indirectos: 3.00 %
- Gastos generales: 13.00 %
- Beneficio industrial: 6.00 %
- IVA: 16.00 %

## I Instalaciones

### IO Contra incendios

#### IOX Extintores

**IOX360** Ud Extintor portátil de agua + agente encapsulador F-500, con presión incorporada.
Extintor portátil de agua + agente encapsulador F-500, con presión incorporada con nitrógeno, con 6 litros de agente extintor, de eficacia 13A, con casco de acero con revestimiento interior resistente a la corrosión y acabado exterior con pintura epoxi color rojo, tubo sonda, válvula de palanca, anilla de seguridad, manómetro, base de plástico y manguera con boquilla difusora. Incluso soporte y accesorios de montaje.
Incluye: Colocación y fijación del soporte. Colocación del extintor.
Criterio de cuantificación de proyecto: Número de unidades previstas, según documentación gráfica de Proyecto.
Criterio de cuantificación de obra: Se medirá el número de unidades realmente colocadas según especificaciones de Proyecto.

| Código | Ud | Descripción | Rendimiento | Precio | Importe |
|---|---|---|---|---|---|
| mt41ixf110e | Ud | Extintor portátil de agua + agente encapsulador F-500, con presión incorporada con nitrógeno, con 6 litros de agente extintor, de eficacia 13A, con casco de acero con revestimiento interior resistente a la corrosión y acabado exterior con pintura epoxi color rojo, tubo sonda, válvula de palanca, anilla de seguridad, manómetro, base de plástico y manguera con boquilla difusora, con soporte y accesorios de montaje. (material) | 1.000 | 10833.84 | 10833.84 |
| mo113 | h | Cabo albañil. (mano de obra) | 0.610 | 70.30 | 42.88 |
| % | % | Herramienta menor | 2 % | 10876.72 | 217.53 |
|  |  | Costes directos |  |  | 11094.25 |
