# Gárgola vista de piezas cerámicas

- Propiedad del archivo: CYPE INGENIEROS, S.A.
- Formato: FIEBDC-3/2002
- Ámbito geográfico: México
- Divisa: MXN
- Costes indirectos: 3.00 %
- Gastos generales: 13.00 %
- Beneficio industrial: 6.00 %
- IVA: 16.00 %

## I Instalaciones

### IS Evacuación de aguas

#### ISC Gárgolas

**ISC015** m Gárgola vista de piezas cerámicas.
Gárgola en T de barro cocido, para recogida de aguas, formado por piezas fijadas con mortero de cemento, confeccionado en obra, dosificación 1:5, con una pendiente mínima del 0,5%. Incluso piezas especiales, remates finales y piezas de conexión a bajantes.
Incluye: Replanteo del recorrido de la gárgola. Montaje, conexionado y comprobación de su correcto funcionamiento.
Criterio de cuantificación de proyecto: Longitud medida según documentación gráfica de Proyecto.
Criterio de cuantificación de obra: Se medirá la longitud realmente ejecutada según especificaciones de Proyecto.

| Código | Ud | Descripción | Rendimiento | Precio | Importe |
|---|---|---|---|---|---|
| mt36cba010a | Ud | Gárgola en T de barro cocido, circular, de 25 cm de longitud. (material) | 6.000 | 72.18 | 433.08 |
| mt36cba011a | Ud | Gárgola en T de barro cocido con tapa, circular, de 25 cm de longitud. (material) | 5.500 | 76.69 | 421.80 |
| mt36cba012a | Ud | Pieza de conexión de gárgola en T de barro cocido, circular, a bajante, de 25 cm de longitud. (material) | 0.200 | 193.05 | 38.61 |
| mt08aaa010a | m³ | Agua. (material) | 0.006 | 22.86 | 0.14 |
| mt01arg005a | t | Arena de cantera, para mortero hecho en obra. (material) | 0.032 | 315.71 | 10.10 |
| mt08cem000f | kg | Cemento gris en sacos. (material) | 6.000 | 2.24 | 13.44 |
| mq06hor010 | h | Revolvedora de concreto eléctrica con una capacidad de amasado de 160 l. (maquinaria) | 0.016 | 53.58 | 0.86 |
| mo008 | h | Oficial plomero. (mano de obra) | 1.650 | 123.28 | 203.41 |
| mo107 | h | Ayudante plomero. (mano de obra) | 1.870 | 72.91 | 136.34 |
| % | % | Herramienta menor | 2 % | 1257.78 | 25.16 |
|  |  | Costes directos |  |  | 1282.94 |
