# Válvula de aireación

- Propiedad del archivo: CYPE INGENIEROS, S.A.
- Formato: FIEBDC-3/2002
- Ámbito geográfico: México
- Divisa: MXN
- Costes indirectos: 3.00 %
- Gastos generales: 13.00 %
- Beneficio industrial: 6.00 %
- IVA: 16.00 %

## I Instalaciones

### IS Evacuación de aguas

#### ISD Ramales

**ISD007** Ud Válvula de aireación.
Válvula de ventilación de ABS, de 40 mm de diámetro, con diafragma, rejilla de protección contra la entrada de insectos y junta elástica de caucho, colocada mediante unión a presión con junta elástica.
Incluye: Montaje, conexionado y comprobación de su correcto funcionamiento.
Criterio de cuantificación de proyecto: Número de unidades previstas, según documentación gráfica de Proyecto.
Criterio de cuantificación de obra: Se medirá el número de unidades realmente ejecutadas según especificaciones de Proyecto.

| Código | Ud | Descripción | Rendimiento | Precio | Importe |
|---|---|---|---|---|---|
| mt36vag010b | Ud | Válvula de ventilación de ABS, de 40 mm de diámetro, con diafragma, rejilla de protección contra la entrada de insectos y junta elástica de caucho. (material) | 1.000 | 709.77 | 709.77 |
| mo008 | h | Oficial plomero. (mano de obra) | 0.273 | 123.28 | 33.66 |
| mo107 | h | Ayudante plomero. (mano de obra) | 0.273 | 72.91 | 19.90 |
| % | % | Herramienta menor | 2 % | 763.33 | 15.27 |
|  |  | Costes directos |  |  | 778.60 |
