# Canal de drenaje para regadera de obra

- Propiedad del archivo: CYPE INGENIEROS, S.A.
- Formato: FIEBDC-3/2002
- Ámbito geográfico: México
- Divisa: MXN
- Costes indirectos: 3.00 %
- Gastos generales: 13.00 %
- Beneficio industrial: 6.00 %
- IVA: 16.00 %

## I Instalaciones

### IS Evacuación de aguas

#### ISD Ramales

**ISD010** Ud Canal de drenaje para regadera de obra.
Canal de drenaje de acero inoxidable de 50 mm de anchura y 350 mm de longitud, con céspol extraíble y válvula de aireación de ABS de salida orientable 45° de polipropileno de 40 mm de diámetro y 95 mm de altura, y rejilla y marco de acero inoxidable, para desagüe de regadera de obra.
Incluye: Montaje, conexionado y comprobación de su correcto funcionamiento.
Criterio de cuantificación de proyecto: Número de unidades previstas, según documentación gráfica de Proyecto.
Criterio de cuantificación de obra: Se medirá el número de unidades realmente ejecutadas según especificaciones de Proyecto.

| Código | Ud | Descripción | Rendimiento | Precio | Importe |
|---|---|---|---|---|---|
| mt15rej030cmew | Ud | Canal de drenaje de acero inoxidable de 50 mm de anchura y 350 mm de longitud, con céspol extraíble y válvula de aireación de ABS de salida orientable 45° de polipropileno de 40 mm de diámetro y 95 mm de altura, y rejilla y marco de acero inoxidable, para regadera de obra. (material) | 1.000 | 8373.43 | 8373.43 |
| mo008 | h | Oficial plomero. (mano de obra) | 0.205 | 123.28 | 25.27 |
| mo107 | h | Ayudante plomero. (mano de obra) | 0.102 | 72.91 | 7.44 |
| % | % | Herramienta menor | 2 % | 8406.14 | 168.12 |
|  |  | Costes directos |  |  | 8574.26 |
