# Elevador para personas, para hueco de escalera de pequeñas o medianas dimensiones

- Propiedad del archivo: CYPE INGENIEROS, S.A.
- Formato: FIEBDC-3/2002
- Ámbito geográfico: México
- Divisa: MXN
- Costes indirectos: 3.00 %
- Gastos generales: 13.00 %
- Beneficio industrial: 6.00 %
- IVA: 16.00 %

## I Instalaciones

### IT Transporte

#### ITA Elevadores

**ITA020** Ud Elevador para personas, para hueco de escalera de pequeñas o medianas dimensiones.
Suministro e instalación completa en hueco de escalera de dimensiones mínimas 1,35x1,30 m, de elevador eléctrico sin cuarto de máquinas, con tecnología Gearless de frecuencia variable de 1 m/s de velocidad, 4 detenidas, 320 kg de carga nominal, con capacidad para 4 personas, nivel básico de acabado en cabina de 840x1050x2200 mm, con alumbrado eléctrico permanente de 50 lux como mínimo, maniobra universal simple, puertas interiores automáticas de acero inoxidable y puertas exteriores automáticas en acero para pintar de 700x2000 mm. Incluso ganchos de fijación, lámparas de alumbrado del hueco, guías, cables de tracción y pasacables, amortiguadores de foso, contrapesos, puertas de acceso, grupo tractor, cuadro y cable de maniobra, bastidor, chasis y puertas de cabina con acabados, limitador de velocidad y paracaídas, botoneras de piso y de cabina, selector de detenidas, instalación eléctrica, línea telefónica y sistemas de seguridad.
Incluye: Replanteo de guías y niveles. Colocación de los puntos de fijación. Instalación de las lámparas de alumbrado del hueco. Montaje de guías, cables de tracción y pasacables. Colocación de los amortiguadores de foso. Colocación de contrapesos. Presentación de las puertas de acceso. Montaje del grupo tractor. Montaje del cuadro y conexión del cable de maniobra. Montaje del bastidor, el chasis y las puertas de cabina con sus acabados. Instalación del limitador de velocidad y el paracaídas. Instalación de las botoneras de piso y de cabina. Instalación del selector de detenidas. Conexionado con la red eléctrica. Instalación de la línea telefónica y de los sistemas de seguridad. Comprobación de su correcto funcionamiento.
Criterio de cuantificación de proyecto: Número de unidades previstas, según documentación gráfica de Proyecto.
Criterio de cuantificación de obra: Se medirá el número de unidades realmente ejecutadas según especificaciones de Proyecto.

| Código | Ud | Descripción | Rendimiento | Precio | Importe |
|---|---|---|---|---|---|
| mt39aec011a | Ud | Cabina con acabados de calidad básica, de 850 mm de anchura, 1000 mm de profundidad y 2200 mm de altura, con alumbrado eléctrico permanente de 50 lux como mínimo, para elevador eléctrico de pasajeros de 320 kg de carga nominal, con capacidad para 4 personas y 1 m/s de velocidad, incluso puerta de cabina corrediza automática de acero para pintar. (material) | 1.000 | 76052.47 | 76052.47 |
| mt39aea010b | Ud | Amortiguadores de foso y contrapesos para elevador eléctrico de pasajeros de 320 kg de carga nominal, con capacidad para 4 personas y 1 m/s de velocidad. (material) | 1.000 | 15178.57 | 15178.57 |
| mt39aab010a | Ud | Botonera de piso con acabados de calidad básica, para elevador de pasajeros con maniobra universal simple. (material) | 4.000 | 397.81 | 1591.24 |
| mt39aab020a | Ud | Botonera de cabina para elevador de pasajeros con acabados de calidad básica y maniobra universal simple. (material) | 1.000 | 2093.57 | 2093.57 |
| mt39aeg120a | Ud | Grupo tractor para elevador eléctrico de pasajeros, sin cuarto de máquinas (frecuencia variable), sin reductor, con tecnología Gearless, de 320 kg de carga nominal, con capacidad para 4 personas y 1 m/s de velocidad. (material) | 1.000 | 134402.63 | 134402.63 |
| mt39ael010b | Ud | Limitador de velocidad y paracaídas para elevador eléctrico de pasajeros de 320 kg de carga nominal, con capacidad para 4 personas y 1 m/s de velocidad. (material) | 1.000 | 20023.39 | 20023.39 |
| mt39aem110a | Ud | Cuadro de maniobra, interruptor y diferenciales de acometida eléctrica, formando un único conjunto (pack), para elevador eléctrico de pasajeros, sin cuarto de máquinas (frecuencia variable), de 320 kg de carga nominal, con capacidad para 4 personas y 1 m/s de velocidad. (material) | 1.000 | 49304.49 | 49304.49 |
| mt39aap010d | Ud | Puerta de elevador de pasajeros de acceso a piso, con apertura automática, de acero con imprimación para pintar, de 700x2000 mm. Acristalamiento homologado como "Parallamas" 30 minutos (E 30). (material) | 4.000 | 9595.94 | 38383.76 |
| mt39aer110a | Ud | Recorrido de guías y cables de tracción para elevador eléctrico de pasajeros sin cuarto de máquinas (frecuencia variable), de 320 kg de carga nominal, con capacidad para 4 personas y 1 m/s de velocidad. (material) | 1.000 | 58778.16 | 58778.16 |
| mt39aes010b | Ud | Selector de detenidas para elevador eléctrico de pasajeros, 1 m/s de velocidad. (material) | 4.000 | 1884.21 | 7536.84 |
| mt39www010 | Ud | Lámpara de 40 W, incluso mecanismos de fijación y portalámparas. (material) | 4.000 | 122.75 | 491.00 |
| mt39www011 | Ud | Gancho adosado al techo, capaz de soportar suspendido el mecanismo tractor. (material) | 1.000 | 1227.51 | 1227.51 |
| mt39www030 | Ud | Instalación de línea telefónica en cabina de elevador. (material) | 1.000 | 3674.58 | 3674.58 |
| mo016 | h | Oficial instalador de aparatos elevadores. (mano de obra) | 85.252 | 125.33 | 10684.63 |
| mo085 | h | Ayudante instalador de aparatos elevadores. (mano de obra) | 85.252 | 74.12 | 6318.88 |
| % | % | Herramienta menor | 2 % | 425741.72 | 8514.83 |
|  |  | Costes directos |  |  | 434256.55 |
