# Montacargas

- Propiedad del archivo: CYPE INGENIEROS, S.A.
- Formato: FIEBDC-3/2002
- Ámbito geográfico: México
- Divisa: MXN
- Costes indirectos: 3.00 %
- Gastos generales: 13.00 %
- Beneficio industrial: 6.00 %
- IVA: 16.00 %

## I Instalaciones

### IT Transporte

#### ITC Montacargas

**ITC010** Ud Montacargas.
Montacargas hidráulico para 400 kg, de 2 detenidas (6 m), de 1x1 m de plataforma, con guías y un pistón. Totalmente montado, conexionado y probado.
Incluye: Replanteo. Instalación del montacargas. Conexionado con la red eléctrica.
Criterio de cuantificación de proyecto: Número de unidades previstas, según documentación gráfica de Proyecto.
Criterio de cuantificación de obra: Se medirá el número de unidades realmente ejecutadas según especificaciones de Proyecto.

| Código | Ud | Descripción | Rendimiento | Precio | Importe |
|---|---|---|---|---|---|
| mt39mch010ca | Ud | Montacargas hidráulico para 400 kg, de 2 detenidas (6 m), de 1x1 m de plataforma, con guías y un pistón. (material) | 1.000 | 285383.66 | 285383.66 |
| mo016 | h | Oficial instalador de aparatos elevadores. (mano de obra) | 40.667 | 125.33 | 5096.80 |
| mo085 | h | Ayudante instalador de aparatos elevadores. (mano de obra) | 40.667 | 74.12 | 3014.24 |
| % | % | Herramienta menor | 2 % | 293494.70 | 5869.89 |
|  |  | Costes directos |  |  | 299364.59 |
