# Escalera mecánica eléctrica, para interior, de 35° de inclinación, para salvar una altura de 2 m, con un ancho útil de 1,1 m, balaustrada de 1,0 m y 0,5 m/s de velocidad

- Propiedad del archivo: CYPE INGENIEROS, S.A.
- Formato: FIEBDC-3/2002
- Ámbito geográfico: México
- Costes indirectos: 3.00 %
- Gastos generales: 13.00 %
- Beneficio industrial: 6.00 %
- IVA: 15.00 %

## I Instalaciones

### IT Transporte

#### ITE Escaleras mecánicas

**ITE010** Ud Escalera mecánica eléctrica, para interior, de 35° de inclinación, para salvar una altura de 2 m, con un ancho útil de 1,1 m, balaustrada de 1,0 m y 0,5 m/s de velocidad.
Suministro e instalación completa de escalera mecánica eléctrica, para interior, de 35° de inclinación, para salvar una altura de 2 m, con un ancho útil de 1,1 m, balaustrada de 1,0 m y 0,5 m/s de velocidad. Incluso pasacables, cuadro y cable de maniobra, instalación eléctrica, línea telefónica y sistemas de seguridad. Totalmente montada, conexionada y probada.
Incluye: Replanteo de los apoyos. Montaje de pasacables. Colocación de la escalera mecánica sobre los apoyos. Montaje del cuadro y conexión del cable de maniobra. Conexionado con la red eléctrica. Instalación de la línea telefónica y de los sistemas de seguridad.
Criterio de medición de proyecto: Número de unidades previstas, según documentación gráfica de Proyecto.
Criterio de medición de obra: Se medirá el número de unidades realmente ejecutadas según especificaciones de Proyecto.

| Código | Ud | Descripción | Rendimiento | Precio | Importe |
|---|---|---|---|---|---|
| mt39emc010j | Ud | Escalera mecánica eléctrica, para interior, de 35° de inclinación, para salvar una altura de 2 m, con un ancho útil de 1,1 m, balaustrada de 1,0 m y 0,5 m/s de velocidad. (material) | 1.000 | 135291.32 | 135291.32 |
| mt39www020 | Ud | Material auxiliar para instalaciones de transporte. (material) | 1.000 | 10.83 | 10.83 |
| mo015 | h | Oficial instalador de aparatos elevadores. (mano de obra) | 68.755 | 2.51 | 172.58 |
| mo083 | h | Ayudante instalador de aparatos elevadores. (mano de obra) | 68.755 | 1.50 | 103.13 |
| % | % | Costes directos complementarios | 2 % | 135577.86 | 2711.56 |
|  |  | Costes directos |  |  | 138289.42 |
