# Rampa móvil

- Propiedad del archivo: CYPE INGENIEROS, S.A.
- Formato: FIEBDC-3/2002
- Ámbito geográfico: México
- Divisa: MXN
- Costes indirectos: 3.00 %
- Gastos generales: 13.00 %
- Beneficio industrial: 6.00 %
- IVA: 16.00 %

## I Instalaciones

### IT Transporte

#### ITE Escaleras mecánicas y rampas móviles

**ITE020** Ud Rampa móvil.
Suministro e instalación completa de rampa móvil de 11° de inclinación, para interior, para salvar una altura de 3 m, con un ancho de cuchara de 1 m, balaustrada de 1 m, capacidad de transporte 9000 personas/h y 0,5 m/s de velocidad, con protecciones. Incluso pasacables, cuadro y cable de maniobra, instalación eléctrica, línea telefónica y sistemas de seguridad. Totalmente montada, conexionada y probada.
Incluye: Replanteo de los apoyos. Montaje de pasacables. Colocación de la rampa móvil sobre los apoyos. Montaje del cuadro y conexión del cable de maniobra. Conexionado con la red eléctrica.
Criterio de cuantificación de proyecto: Número de unidades previstas, según documentación gráfica de Proyecto.
Criterio de cuantificación de obra: Se medirá el número de unidades realmente ejecutadas según especificaciones de Proyecto.

| Código | Ud | Descripción | Rendimiento | Precio | Importe |
|---|---|---|---|---|---|
| mt39ram010a | Ud | Rampa móvil de 11° de inclinación, para interior, para salvar una altura de 3 m, con un ancho de cuchara de 1 m, balaustrada de 1 m, capacidad de transporte 9000 personas/h y 0,5 m/s de velocidad, con protecciones. (material) | 1.000 | 3501650.37 | 3501650.37 |
| mt39www020 | Ud | Material auxiliar para instalaciones de transporte. (material) | 2.000 | 298.59 | 597.18 |
| mo016 | h | Oficial instalador de aparatos elevadores. (mano de obra) | 38.258 | 125.33 | 4794.88 |
| mo085 | h | Ayudante instalador de aparatos elevadores. (mano de obra) | 38.258 | 74.12 | 2835.68 |
| % | % | Herramienta menor | 2 % | 3509878.11 | 70197.56 |
|  |  | Costes directos |  |  | 3580075.67 |
