# Pieza especial para ducto de ventilación de sección circular

- Propiedad del archivo: CYPE INGENIEROS, S.A.
- Formato: FIEBDC-3/2002
- Ámbito geográfico: México
- Divisa: MXN
- Costes indirectos: 3.00 %
- Gastos generales: 13.00 %
- Beneficio industrial: 6.00 %
- IVA: 16.00 %

## I Instalaciones

### IV Ventilación

#### IVG Ventilación mecánica para garajes

**IVG026** Ud Pieza especial para ducto de ventilación de sección circular.
Codo 30° para ducto circular de acero galvanizado, de 80 mm de diámetro, en la red de ductos de ventilación.
Incluye: Colocación y fijación de las piezas especiales prefabricadas a la red de ductos.
Criterio de cuantificación de proyecto: Número de unidades previstas, según documentación gráfica de Proyecto.
Criterio de cuantificación de obra: Se medirá el número de unidades realmente ejecutadas según especificaciones de Proyecto.

| Código | Ud | Descripción | Rendimiento | Precio | Importe |
|---|---|---|---|---|---|
| mt42con218aaa | Ud | Codo 30° para ducto circular de acero galvanizado, de 80 mm de diámetro. (material) | 1.000 | 180.69 | 180.69 |
| mo013 | h | Oficial instalador de ductos de lámina metálica. (mano de obra) | 0.136 | 125.33 | 17.04 |
| mo084 | h | Ayudante instalador de ductos de lámina metálica. (mano de obra) | 0.136 | 74.26 | 10.10 |
| % | % | Herramienta menor | 2 % | 207.83 | 4.16 |
|  |  | Costes directos |  |  | 211.99 |
