# Pieza especial con juntas de EPDM para ducto de ventilación de sección circular

- Propiedad del archivo: CYPE INGENIEROS, S.A.
- Formato: FIEBDC-3/2002
- Ámbito geográfico: México
- Divisa: MXN
- Costes indirectos: 3.00 %
- Gastos generales: 13.00 %
- Beneficio industrial: 6.00 %
- IVA: 16.00 %

## I Instalaciones

### IV Ventilación

#### IVG Ventilación mecánica para garajes

**IVG027** Ud Pieza especial con juntas de EPDM para ducto de ventilación de sección circular.
Codo 30° con juntas de EPDM de doble labio, para ducto circular de acero galvanizado, de 125 mm de diámetro, en la red de ductos de ventilación.
Incluye: Colocación y fijación de las piezas especiales prefabricadas a la red de ductos.
Criterio de cuantificación de proyecto: Número de unidades previstas, según documentación gráfica de Proyecto.
Criterio de cuantificación de obra: Se medirá el número de unidades realmente ejecutadas según especificaciones de Proyecto.

| Código | Ud | Descripción | Rendimiento | Precio | Importe |
|---|---|---|---|---|---|
| mt42cos218abb | Ud | Codo 30° con juntas de EPDM de doble labio, para ducto circular de acero galvanizado, de 125 mm de diámetro, estanqueidad al aire clase D. (material) | 1.000 | 468.21 | 468.21 |
| mo013 | h | Oficial instalador de ductos de lámina metálica. (mano de obra) | 0.068 | 123.28 | 8.38 |
| mo084 | h | Ayudante instalador de ductos de lámina metálica. (mano de obra) | 0.068 | 73.05 | 4.97 |
| % | % | Herramienta menor | 2 % | 481.56 | 9.63 |
|  |  | Costes directos |  |  | 491.19 |
