# Rejilla para exteriores

- Propiedad del archivo: CYPE INGENIEROS, S.A.
- Formato: FIEBDC-3/2002
- Ámbito geográfico: México
- Divisa: MXN
- Costes indirectos: 3.00 %
- Gastos generales: 13.00 %
- Beneficio industrial: 6.00 %
- IVA: 16.00 %

## I Instalaciones

### IV Ventilación

#### IVM Ventilación mecánica

**IVM024** Ud Rejilla para exteriores.
Rejilla cuadrada de plástico, con lamas horizontales móviles, color blanco RAL 9010, para ducto de extracción, de 120 mm de diámetro. Incluso elementos de fijación.
Incluye: Replanteo. Colocación y fijación.
Criterio de cuantificación de proyecto: Número de unidades previstas, según documentación gráfica de Proyecto.
Criterio de cuantificación de obra: Se medirá el número de unidades realmente ejecutadas según especificaciones de Proyecto.

| Código | Ud | Descripción | Rendimiento | Precio | Importe |
|---|---|---|---|---|---|
| mt42sva180b | Ud | Rejilla cuadrada de plástico, con lamas horizontales móviles, color blanco RAL 9010, para ducto de extracción, de 120 mm de diámetro, con elementos de fijación. (material) | 1.000 | 272.33 | 272.33 |
| mo011 | h | Oficial montador. (mano de obra) | 0.341 | 130.84 | 44.62 |
| mo080 | h | Ayudante montador. (mano de obra) | 0.341 | 77.51 | 26.43 |
| % | % | Herramienta menor | 2 % | 343.38 | 6.87 |
|  |  | Costes directos |  |  | 350.25 |
