# Accesorio para tubo de acero negro

- Propiedad del archivo: CYPE INGENIEROS, S.A.
- Formato: FIEBDC-3/2002
- Ámbito geográfico: México
- Divisa: MXN
- Costes indirectos: 3.00 %
- Gastos generales: 13.00 %
- Beneficio industrial: 6.00 %
- IVA: 16.00 %

## I Instalaciones

### IW Soportes, tubos y accesorios para fluidos

#### IWA De acero

**IWA105** Ud Accesorio para tubo de acero negro.
Conector de fundición maleable, clase A, con rosca, de 1/8" de diámetro, en ambos extremos, acabado color negro.
Incluye: Replanteo. Colocación.
Criterio de cuantificación de proyecto: Número de unidades previstas, según documentación gráfica de Proyecto.
Criterio de cuantificación de obra: Se medirá el número de unidades realmente ejecutadas según especificaciones de Proyecto.

| Código | Ud | Descripción | Rendimiento | Precio | Importe |
|---|---|---|---|---|---|
| mt08afm010aa | Ud | Conector de fundición maleable, clase A, con rosca, de 1/8" de diámetro, en ambos extremos, acabado color negro. (material) | 1.000 | 20.10 | 20.10 |
| mo008 | h | Oficial plomero. (mano de obra) | 0.212 | 123.28 | 26.14 |
| mo107 | h | Ayudante plomero. (mano de obra) | 0.212 | 72.91 | 15.46 |
| % | % | Herramienta menor | 2 % | 61.70 | 1.23 |
|  |  | Costes directos |  |  | 62.93 |
