# Puerta corrediza para garaje, de acero galvanizado

- Propiedad del archivo: CYPE INGENIEROS, S.A.
- Formato: FIEBDC-3/2002
- Ámbito geográfico: México
- Divisa: MXN
- Costes indirectos: 3.00 %
- Gastos generales: 13.00 %
- Beneficio industrial: 6.00 %
- IVA: 16.00 %

## L Puertas, ventanas, closets, cerrajería, vidrios y protecciones solares

### LG Puertas de garaje

#### LGA De acero

**LGA020** Ud Puerta corrediza para garaje, de acero galvanizado.
Puerta corrediza suspendida de una hoja para garaje, formada por lámina plegada de acero galvanizado de textura en relieve, con cuarterones, 400x250 cm, con acabado plastificado con PVC (imitación madera), con apertura manual.
Incluye: Colocación y fijación de los perfiles guía. Instalación de la puerta de garaje. Montaje del sistema de apertura. Montaje del sistema de accionamiento. Repaso y engrase de mecanismos y guías.
Criterio de cuantificación de proyecto: Número de unidades previstas, según documentación gráfica de Proyecto.
Criterio de cuantificación de obra: Se medirá el número de unidades realmente ejecutadas según especificaciones de Proyecto.

| Código | Ud | Descripción | Rendimiento | Precio | Importe |
|---|---|---|---|---|---|
| mt26pgc010V | Ud | Puerta corrediza suspendida de una hoja para garaje, formada por lámina plegada de acero galvanizado de textura en relieve, con cuarterones, 400x250 cm, con acabado plastificado con PVC (imitación madera), sistema de desplazamiento colgado, con guía inferior, topes, cubreguía, jaladeras, pasadores, cerradura de contacto, elementos de fijación a obra y demás accesorios necesarios. (material) | 1.000 | 41742.63 | 41742.63 |
| op00ato010 |  | Atornillador. | 1.000 | 0.00 | 0.00 |
| op00tal010 |  | Taladro. | 1.000 | 0.00 | 0.00 |
| op00amo010 |  | Amoladora o radial. | 1.000 | 0.00 | 0.00 |
| mo020 | h | Oficial albañil. (mano de obra) | 0.870 | 119.98 | 104.38 |
| mo113 | h | Cabo albañil. (mano de obra) | 0.870 | 70.30 | 61.16 |
| mo018 | h | Oficial 1ª cerrajero. (mano de obra) | 2.031 | 121.55 | 246.87 |
| mo059 | h | Ayudante cerrajero. (mano de obra) | 2.031 | 73.19 | 148.65 |
| % | % | Herramienta menor | 2 % | 42303.69 | 846.07 |
|  |  | Costes directos |  |  | 43149.76 |
