# Cierrapuertas para puerta de vidrio templado

- Propiedad del archivo: CYPE INGENIEROS, S.A.
- Formato: FIEBDC-3/2002
- Ámbito geográfico: México
- Divisa: MXN
- Costes indirectos: 3.00 %
- Gastos generales: 13.00 %
- Beneficio industrial: 6.00 %
- IVA: 16.00 %

## L Puertas, ventanas, closets, cerrajería, vidrios y protecciones solares

### LV Vidrios

#### LVT Templados

**LVT022** Ud Cierrapuertas para puerta de vidrio templado.
Cierrapuertas para puerta de vidrio templado, de acero inoxidable AISI 304, empotrado en el pavimento, asentado con mortero de cemento, confeccionado en obra, dosificación 1:6.
Incluye: Replanteo. Preparación del hueco. Retirada y acopio de escombros. Carga manual de escombros sobre camión o contenedor. Aplicación del mortero. Colocación del cierrapuertas.
Criterio de cuantificación de proyecto: Número de unidades previstas, según documentación gráfica de Proyecto.
Criterio de cuantificación de obra: Se medirá el número de unidades realmente ejecutadas según especificaciones de Proyecto.

| Código | Ud | Descripción | Rendimiento | Precio | Importe |
|---|---|---|---|---|---|
| mt08aaa010a | m³ | Agua. (material) | 0.006 | 22.64 | 0.14 |
| mt01arg005a | t | Arena de cantera, para mortero hecho en obra. (material) | 0.002 | 312.71 | 0.63 |
| mt08cem000f | kg | Cemento gris en sacos. (material) | 0.250 | 2.22 | 0.56 |
| mt21vts030 | Ud | Cierrapuertas para puerta de vidrio, de acero inoxidable AISI 304, para empotrar en el pavimento. (material) | 1.000 | 2888.31 | 2888.31 |
| mq06hor010 | h | Revolvedora de concreto eléctrica con una capacidad de amasado de 160 l. (maquinaria) | 0.006 | 53.42 | 0.32 |
| op00amo010 |  | Amoladora o radial. | 1.000 | 0.00 | 0.00 |
| mo020 | h | Oficial albañil. (mano de obra) | 0.855 | 121.97 | 104.28 |
| mo113 | h | Cabo albañil. (mano de obra) | 0.214 | 71.46 | 15.29 |
| mo011 | h | Oficial montador. (mano de obra) | 0.428 | 125.33 | 53.64 |
| mo080 | h | Ayudante montador. (mano de obra) | 0.100 | 74.26 | 7.43 |
| % | % | Herramienta menor | 2 % | 3070.60 | 61.41 |
|  |  | Costes directos |  |  | 3132.01 |
