# Aislamiento acústico a ruido aéreo y de impacto de suelos flotantes, con complejos multicapa

- Propiedad del archivo: CYPE INGENIEROS, S.A.
- Formato: FIEBDC-3/2002
- Ámbito geográfico: México
- Divisa: MXN
- Costes indirectos: 3.00 %
- Gastos generales: 13.00 %
- Beneficio industrial: 6.00 %
- IVA: 16.00 %

## N Aislamientos e impermeabilizaciones

### NB Aislamientos acústicos

#### NBL Suelos flotantes

**NBL040** m² Aislamiento acústico a ruido aéreo y de impacto de suelos flotantes, con complejos multicapa.
Aislamiento acústico a ruido aéreo y de impacto de suelos flotantes, con complejos formados por láminas de caucho sintético EPDM que llevan adherida por una de sus caras una lámina de espuma de polietileno reticulado de elevada resistencia a la compresión y una fliselina adherida por la cara del caucho, de 5,5 mm de espesor y desolidarización perimetral realizada con el mismo material aislante. Colocación en obra: a testa. Incluso cinta autoadhesiva para sellado de juntas.
Incluye: Limpieza y preparación de la superficie soporte. Colocación del aislamiento sobre la losa. Corte del aislamiento.
Criterio de cuantificación de proyecto: Superficie medida según documentación gráfica de Proyecto.
Criterio de cuantificación de obra: Se medirá la superficie realmente ejecutada según especificaciones de Proyecto.

| Código | Ud | Descripción | Rendimiento | Precio | Importe |
|---|---|---|---|---|---|
| mt16ppt020a | m² | Complejo formado por una lámina de caucho sintético EPDM que lleva adherida por una de sus caras una lámina de espuma de polietileno reticulado de elevada resistencia a la compresión y una fliselina adherida por la cara del caucho, de 5,5 mm de espesor. (material) | 1.050 | 201.13 | 211.19 |
| mt16aaa030 | m | Cinta autoadhesiva para sellado de juntas. (material) | 0.100 | 8.89 | 0.89 |
| mo054 | h | Oficial colocador de aislantes. (mano de obra) | 0.110 | 130.84 | 14.39 |
| mo101 | h | Ayudante colocador de aislantes. (mano de obra) | 0.110 | 77.51 | 8.53 |
| % | % | Herramienta menor | 2 % | 235.00 | 4.70 |
|  |  | Costes directos |  |  | 239.70 |
