# Aislamiento acústico a ruido aéreo en lambrín de placas, con paneles entre postes y complejos multicapa entre placas

- Propiedad del archivo: CYPE INGENIEROS, S.A.
- Formato: FIEBDC-3/2002
- Ámbito geográfico: México
- Divisa: MXN
- Costes indirectos: 3.00 %
- Gastos generales: 13.00 %
- Beneficio industrial: 6.00 %
- IVA: 16.00 %

## N Aislamientos e impermeabilizaciones

### NB Aislamientos acústicos

#### NBO Lambrines

**NBO030** m² Aislamiento acústico a ruido aéreo en lambrín de placas, con paneles entre postes y complejos multicapa entre placas.
Aislamiento acústico a ruido aéreo, en lambrín de placas, realizado con panel semirrígido de lana mineral, espesor 45 mm, colocado entre los postes de la estructura portante; y complejo multicapa, de 6,4 mm de espesor, formado por dos láminas de espuma de polietileno reticulado, de 3 mm de espesor cada una, y una lámina de plomo de 0,35 mm de espesor intercalada entre ambas, adherido entre las placas con pegamento.
Incluye: Corte del aislamiento a colocar entre los postes. Colocación del aislamiento entre los postes. Corte del aislamiento a colocar sobre la placa. Aplicación del adhesivo. Colocación del aislamiento en la placa ya montada. Resolución de puntos singulares.
Criterio de cuantificación de proyecto: Superficie medida según documentación gráfica de Proyecto.
Criterio de cuantificación de obra: Se medirá la superficie realmente ejecutada según especificaciones de Proyecto.

| Código | Ud | Descripción | Rendimiento | Precio | Importe |
|---|---|---|---|---|---|
| mt16lra060b | m² | Panel semirrígido de lana mineral, espesor 45 mm, Euroclase A1 de reacción al fuego y factor de resistencia a la difusión del vapor de agua 1. (material) | 1.050 | 170.10 | 178.61 |
| mt16ppt025i | m² | Complejo multicapa, de 6,4 mm de espesor, formado por dos láminas de espuma de polietileno reticulado, de 3 mm de espesor cada una, y una lámina de plomo de 0,35 mm de espesor intercalada entre ambas; con 24,5 dB de índice global de reducción acústica, Rw, según ISO 10140-2. (material) | 1.050 | 991.28 | 1040.84 |
| mt16npg031 | kg | Pegamento. (material) | 0.300 | 229.86 | 68.96 |
| mo054 | h | Oficial colocador de aislantes. (mano de obra) | 0.069 | 125.33 | 8.65 |
| mo101 | h | Ayudante colocador de aislantes. (mano de obra) | 0.069 | 74.26 | 5.12 |
| % | % | Herramienta menor | 2 % | 1302.18 | 26.04 |
|  |  | Costes directos |  |  | 1328.22 |
