# Aislamiento acústico a ruido aéreo, en muro divisorio de placas, con paneles entre postes y láminas viscoelásticas entre placas

- Propiedad del archivo: CYPE INGENIEROS, S.A.
- Formato: FIEBDC-3/2002
- Ámbito geográfico: México
- Divisa: MXN
- Costes indirectos: 3.00 %
- Gastos generales: 13.00 %
- Beneficio industrial: 6.00 %
- IVA: 16.00 %

## N Aislamientos e impermeabilizaciones

### NB Aislamientos acústicos

#### NBP Muros divisorios

**NBP022** m² Aislamiento acústico a ruido aéreo, en muro divisorio de placas, con paneles entre postes y láminas viscoelásticas entre placas.
Aislamiento acústico a ruido aéreo, en muro divisorio de placas, realizado con panel rígido de lana mineral, Geowall 34 "ISOVER", no revestido, de 50 mm de espesor, resistencia térmica 1,45 m²K/W, conductividad térmica 0,034 W/(mK), colocado entre los postes de la estructura portante; y lámina viscoelástica de alta densidad, de 4 mm de espesor, adherida entre las placas con adhesivo de cloropreno, de base solvente monocomponente.
Incluye: Corte del aislamiento a colocar entre los postes. Colocación del aislamiento entre los postes. Corte del aislamiento a colocar sobre la placa. Aplicación del adhesivo. Colocación del aislamiento en la placa ya montada.
Criterio de cuantificación de proyecto: Superficie medida según documentación gráfica de Proyecto.
Criterio de cuantificación de obra: Se medirá la superficie realmente ejecutada según especificaciones de Proyecto.

| Código | Ud | Descripción | Rendimiento | Precio | Importe |
|---|---|---|---|---|---|
| mt16lri010uo | m² | Panel rígido de lana mineral, Geowall 34 "ISOVER", no revestido, de 50 mm de espesor, resistencia térmica 1,45 m²K/W, conductividad térmica 0,034 W/(mK), coeficiente de absorción acústica medio 0,7 para una frecuencia de 500 Hz y Euroclase A1 de reacción al fuego. (material) | 1.050 | 342.12 | 359.23 |
| mt16npg030c | m² | Lámina viscoelástica de alta densidad, de 4 mm de espesor; con 67 dB de índice global de reducción acústica, Rw. (material) | 2.100 | 187.82 | 394.42 |
| mt18dww020a | l | Adhesivo de cloropreno, de base solvente monocomponente. (material) | 0.300 | 122.58 | 36.77 |
| mo054 | h | Oficial colocador de aislantes. (mano de obra) | 0.276 | 130.84 | 36.11 |
| mo101 | h | Ayudante colocador de aislantes. (mano de obra) | 0.276 | 77.51 | 21.39 |
| % | % | Herramienta menor | 2 % | 847.92 | 16.96 |
|  |  | Costes directos |  |  | 864.88 |
