# Bancada flotante antivibración, de concreto reforzado, para apoyo de maquinaria

- Propiedad del archivo: CYPE INGENIEROS, S.A.
- Formato: FIEBDC-3/2002
- Ámbito geográfico: México
- Divisa: MXN
- Costes indirectos: 3.00 %
- Gastos generales: 13.00 %
- Beneficio industrial: 6.00 %
- IVA: 16.00 %

## N Aislamientos e impermeabilizaciones

### NC Amortiguación de vibraciones

#### NCB Bancadas flotantes antivibración

**NCB010** Ud Bancada flotante antivibración, de concreto reforzado, para apoyo de maquinaria.
Bancada continua flotante antivibración, de concreto reforzado, para apoyo de maquinaria, de 150x100x16 cm, compuesta de concreto f'c=20 MPa (200 kg/cm²), clasificación de exposición A1, tamaño máximo del agregado 20 mm, revenimiento de 5 a 10 cm, premezclado, y colado con grúa, malla electrosoldada de alambre liso de acero tipo 6x6 10/10, sobre una lámina de espuma de polietileno de alta densidad, de 3 mm de espesor, apoyada sobre paneles antivibración de fibra de vidrio moldeada con ligante sintético, de 50 mm de espesor. Incluso capa separadora de film de polietileno de 0,05 mm de espesor y cimbra perimetral de tabique de barro hueco.
Incluye: Replanteo y trazo de la bancada. Colocación del film de polietileno. Colocación y fijación de la cimbra perimetral. Colocación del panel antivibración. Colocación del aislamiento acústico. Colocación de los armados con separadores homologados. Colado y compactación del concreto. Regleado y nivelación de la capa de compresión. Curado del concreto.
Criterio de cuantificación de proyecto: Número de unidades previstas, según documentación gráfica de Proyecto.
Criterio de cuantificación de obra: Se medirá el número de unidades realmente ejecutadas según especificaciones de Proyecto.

| Código | Ud | Descripción | Rendimiento | Precio | Importe |
|---|---|---|---|---|---|
| mt16png010a | m² | Film de polietileno de 0,05 mm de espesor y 46 g/m² de masa superficial. (material) | 1.575 | 5.03 | 7.92 |
| mt04lvc010h | Ud | Tabique de barro hueco doble, para revestir, 33x16x9 cm, densidad 810 kg/m³. (material) | 14.706 | 9.11 | 133.97 |
| mt08aaa010a | m³ | Agua. (material) | 0.004 | 22.86 | 0.09 |
| mt09mif010ca | t | Mortero seco para albañilería, de cemento, color gris, resistencia a compresión 5 N/mm², suministrado en sacos. (material) | 0.012 | 783.92 | 9.41 |
| mt16pnc020a | m² | Lámina de espuma de polietileno de alta densidad de 3 mm de espesor; proporcionando una reducción del nivel global de presión de ruido de impactos de 16 dB. (material) | 1.575 | 15.52 | 24.44 |
| mt16pnc010a | m | Cinta viscoelástica autoadhesiva, con autoprotección de aluminio, de 50 mm de anchura y de 1,5 mm de espesor, para sellado de juntas. (material) | 0.158 | 23.57 | 3.72 |
| mt16avg070a | Ud | Panel antivibración de fibra de vidrio moldeada con ligante sintético, de 1150x550x50 mm y 2000 kg/cm² de carga máxima a compresión. (material) | 2.609 | 362.15 | 944.85 |
| mt07ame070a | m² | Malla electrosoldada de alambre liso de acero tipo 6x6 10/10, separación 15,24x15,24 cm y Ø 3,43-3,43 mm, según NMX-B-290-CANACERO. (material) | 1.650 | 18.31 | 30.21 |
| mt10haf061bi | m³ | Concreto f'c=20 MPa (200 kg/cm²), clasificación de exposición A1, tamaño máximo del agregado 20 mm, revenimiento nominal del concreto fresco de 5 a 10 mm, premezclado, según RCDF NTC Diseño y Construcción de Estructuras de Concreto (2004). (material) | 0.264 | 1300.78 | 343.41 |
| au00auh020 |  | Canal para colado del concreto. | 1.000 | 0.00 | 0.00 |
| au00auh040 |  | Vibrador de concreto, eléctrico. | 1.000 | 0.00 | 0.00 |
| mo042 | h | Oficial estructurista. (mano de obra) | 0.417 | 124.86 | 52.07 |
| mo089 | h | Ayudante estructurista. (mano de obra) | 0.417 | 75.97 | 31.68 |
| mo020 | h | Oficial albañil. (mano de obra) | 0.470 | 119.98 | 56.39 |
| mo113 | h | Cabo albañil. (mano de obra) | 0.235 | 70.30 | 16.52 |
| mo054 | h | Oficial colocador de aislantes. (mano de obra) | 0.384 | 123.28 | 47.34 |
| mo101 | h | Ayudante colocador de aislantes. (mano de obra) | 0.192 | 73.05 | 14.03 |
| % | % | Herramienta menor | 2 % | 1716.05 | 34.32 |
|  |  | Costes directos |  |  | 1750.37 |
