# Impermeabilización de tanque de agua con acabado sintético

- Propiedad del archivo: CYPE INGENIEROS, S.A.
- Formato: FIEBDC-3/2002
- Ámbito geográfico: México
- Divisa: MXN
- Costes indirectos: 3.00 %
- Gastos generales: 13.00 %
- Beneficio industrial: 6.00 %
- IVA: 16.00 %

## N Aislamientos e impermeabilizaciones

### NI Impermeabilizaciones

#### NIA Fosos de elevador, cisternas y piletas

**NIA200** m² Impermeabilización de tanque de agua con acabado sintético.
Impermeabilización de tanque de agua constituido por muro de superficie lisa de concreto, elementos prefabricados de concreto o revocos de mortero rico en cemento, con dos manos de revestimiento elástico bicomponente, a base de poliuretano sin disolventes, con certificado de potabilidad, con un rendimiento de 0,4 kg/m², diluidas con un 13% de diluyente, a base de xileno; previa aplicación de una mano de imprimación bicomponente, a base de poliuretano, y sellado de la impermeabilización con barniz elástico bicomponente, color RAL 7035, a base de poliuretano alifático y disolventes, con resistencia a los rayos UV.
Incluye: Limpieza y preparación de la superficie. Aplicación de la imprimación. Aplicación del impermeabilizante. Aplicación de la capa de sellado.
Criterio de cuantificación de proyecto: Superficie medida según documentación gráfica de Proyecto.
Criterio de cuantificación de obra: Se medirá la superficie realmente ejecutada según especificaciones de Proyecto.

| Código | Ud | Descripción | Rendimiento | Precio | Importe |
|---|---|---|---|---|---|
| mt15igp071b | kg | Imprimación bicomponente, a base de poliuretano. (material) | 0.500 | 463.40 | 231.70 |
| mt15igp070b | kg | Revestimiento elástico bicomponente, a base de poliuretano sin disolventes, con certificado de potabilidad. (material) | 0.400 | 574.20 | 229.68 |
| mt15igp002a | l | Diluyente, a base de xileno. (material) | 0.052 | 132.86 | 6.91 |
| mt15igp034f | kg | Barniz elástico bicomponente, color RAL 7035, a base de poliuretano alifático y disolventes, con resistencia a los rayos UV. (material) | 0.200 | 608.22 | 121.64 |
| mo032 | h | Oficial aplicador de productos impermeabilizantes. (mano de obra) | 0.534 | 127.32 | 67.99 |
| mo070 | h | Ayudante aplicador de productos impermeabilizantes. (mano de obra) | 0.534 | 77.51 | 41.39 |
| % | % | Herramienta menor | 2 % | 699.31 | 13.99 |
|  |  | Costes directos |  |  | 713.30 |
