# Impermeabilización de techumbres inclinadas, con mantos prefabricados asfálticos

- Propiedad del archivo: CYPE INGENIEROS, S.A.
- Formato: FIEBDC-3/2002
- Ámbito geográfico: México
- Divisa: MXN
- Costes indirectos: 3.00 %
- Gastos generales: 13.00 %
- Beneficio industrial: 6.00 %
- IVA: 16.00 %

## N Aislamientos e impermeabilizaciones

### NI Impermeabilizaciones

#### NIN Techumbres inclinadas

**NIN010** m² Impermeabilización de techumbres inclinadas, con mantos prefabricados asfálticos.
Impermeabilización de techumbres inclinadas, con una pendiente media del 5%, con manto prefabricado de betún modificado con elastómero SBS, de 2,5 mm de espesor, con armado de fieltro de poliéster no tejido de 160 g/m², de superficie no protegida, tipo monocapa, totalmente adherido al soporte con soplete previa imprimación con emulsión asfáltica aniónica con cargas.
Incluye: Aplicación de la capa de imprimación. Colocación del manto prefabricado asfáltico. Resolución de los puntos singulares.
Criterio de cuantificación de proyecto: Superficie del faldón medida en verdadera magnitud, según documentación gráfica de Proyecto.
Criterio de cuantificación de obra: Se medirá, en verdadera magnitud, la superficie realmente ejecutada según especificaciones de Proyecto.

| Código | Ud | Descripción | Rendimiento | Precio | Importe |
|---|---|---|---|---|---|
| mt14iea020c | kg | Emulsión asfáltica aniónica con cargas. (material) | 0.300 | 97.72 | 29.32 |
| mt14lba010c | m² | Manto prefabricado de betún modificado con elastómero SBS, de 2,5 mm de espesor, masa nominal 3 kg/m², con armado de fieltro de poliéster no tejido de 160 g/m², de superficie no protegida. (material) | 1.100 | 164.12 | 180.53 |
| op00sop010 |  | Soplete para soldadura de mantos prefabricados asfálticos. | 1.000 | 0.00 | 0.00 |
| mo029 | h | Oficial aplicador de membranas y mantos impermeabilizantes. (mano de obra) | 0.182 | 119.98 | 21.84 |
| mo067 | h | Ayudante aplicador de membranas y mantos impermeabilizantes. (mano de obra) | 0.182 | 73.05 | 13.30 |
| % | % | Herramienta menor | 2 % | 244.99 | 4.90 |
|  |  | Costes directos |  |  | 249.89 |
