# Aislamiento térmico reflexivo bajo losa

- Propiedad del archivo: CYPE INGENIEROS, S.A.
- Formato: FIEBDC-3/2002
- Ámbito geográfico: México
- Divisa: MXN
- Costes indirectos: 3.00 %
- Gastos generales: 13.00 %
- Beneficio industrial: 6.00 %
- IVA: 16.00 %

## N Aislamientos e impermeabilizaciones

### NR Aislamientos térmicos reflexivos

#### NRD Losas

**NRD010** m² Aislamiento térmico reflexivo bajo losa.
Aislamiento térmico reflexivo bajo losa, formado por complejo multicapa, de 4 mm de espesor total, con, una resistencia térmica intrínseca (sin cámara de aire) de 0,16 m²K/W y una conductividad térmica de 0,025 W/(mK), Colocación en obra: con traslape y fijado con grapas, de acero galvanizado, de 6 mm de altura a la superficie soporte de madera; preparado para la posterior formación de una cámara de aire. Incluso cinta autoadhesiva para sellado de juntas.
Criterio de valoración económica: El precio no incluye el falso plafón.
Incluye: Limpieza y preparación de la superficie soporte. Revisión de la superficie del paramento base en el que se realiza la fijación del aislamiento de acuerdo con las exigencias de la técnica a emplear. Replanteo y corte del aislamiento. Colocación del aislamiento. Fijación del aislamiento. Sellado de juntas.
Criterio de cuantificación de proyecto: Superficie medida según documentación gráfica de Proyecto.
Criterio de cuantificación de obra: Se medirá la superficie realmente ejecutada según especificaciones de Proyecto.

| Código | Ud | Descripción | Rendimiento | Precio | Importe |
|---|---|---|---|---|---|
| mt16arw010cgf | m² | Complejo multicapa, compuesto de una capa de espuma de polietileno y una lámina de aluminio en cada una de sus caras, de 4 mm de espesor total, con, una resistencia térmica intrínseca (sin cámara de aire) de 0,16 m²K/W y una conductividad térmica de 0,025 W/(mK), suministrado en rollos de 1,20x20 m. (material) | 1.100 | 182.17 | 200.39 |
| mt15pdr300b | Ud | Grapa, de acero galvanizado, de 6 mm de altura; para la fijación de productos aislantes. (material) | 2.000 | 0.61 | 1.22 |
| mt16arw100a | m | Cinta autoadhesiva, de aluminio, con adhesivo acrílico, de 0,03 mm de espesor y 50 mm de anchura, para sellado de juntas. (material) | 0.450 | 22.82 | 10.27 |
| op00gra010 |  | Grapadora. | 1.000 | 0.00 | 0.00 |
| mo054 | h | Oficial colocador de aislantes. (mano de obra) | 0.138 | 125.33 | 17.30 |
| mo101 | h | Ayudante colocador de aislantes. (mano de obra) | 0.069 | 74.26 | 5.12 |
| % | % | Herramienta menor | 2 % | 234.30 | 4.69 |
|  |  | Costes directos |  |  | 238.99 |
