# Encuentro de techumbre plana transitable, ventilada con coladera. Impermeabilización con mantos prefabricados asfálticos

- Propiedad del archivo: CYPE INGENIEROS, S.A.
- Formato: FIEBDC-3/2002
- Ámbito geográfico: México
- Divisa: MXN
- Costes indirectos: 3.00 %
- Gastos generales: 13.00 %
- Beneficio industrial: 6.00 %
- IVA: 16.00 %

## Q Techumbres

### QB Planas transitables, ventiladas

#### QBF Puntos singulares

**QBF030** Ud Encuentro de techumbre plana transitable, ventilada con coladera. Impermeabilización con mantos prefabricados asfálticos.
Encuentro de techumbre plana transitable, ventilada, con piso fijo, tipo convencional con coladera de salida vertical, realizando un rebaje en el soporte alrededor de la coladera, en el que se recibirá la impermeabilización formada por: pieza de refuerzo de manto prefabricado de betún modificado con elastómero SBS, de 3,5 mm de espesor, con armado de fieltro de poliéster no tejido de 160 g/m², de superficie no protegida, totalmente adherido al soporte con soplete, previa imprimación con emulsión asfáltica aniónica con cargas, y colocación de coladera de caucho EPDM, de salida vertical, de 80 mm de diámetro, con rejilla plana de caucho EPDM, íntegramente adherida a la pieza de refuerzo anterior con soplete.
Incluye: Ejecución de rebaje del soporte alrededor de la coladera. Limpieza y preparación de la superficie. Aplicación de la emulsión asfáltica. Colocación de la pieza de refuerzo. Colocación de la coladera.
Criterio de cuantificación de proyecto: Número de unidades previstas, según documentación gráfica de Proyecto.
Criterio de cuantificación de obra: Se medirá el número de unidades realmente ejecutadas según especificaciones de Proyecto.

| Código | Ud | Descripción | Rendimiento | Precio | Importe |
|---|---|---|---|---|---|
| mt14iea020c | kg | Emulsión asfáltica aniónica con cargas. (material) | 0.300 | 97.69 | 29.31 |
| mt14lba010g | m² | Manto prefabricado de betún modificado con elastómero SBS, de 3,5 mm de espesor, masa nominal 4 kg/m², con armado de fieltro de poliéster no tejido de 160 g/m², de superficie no protegida. (material) | 1.050 | 205.15 | 215.41 |
| mt15acc050ze | Ud | Coladera de caucho EPDM, de salida vertical, de 80 mm de diámetro, con rejilla plana de caucho EPDM. (material) | 1.000 | 254.85 | 254.85 |
| op00sop010 |  | Soplete para soldadura de mantos prefabricados asfálticos. | 1.000 | 0.00 | 0.00 |
| mo029 | h | Oficial aplicador de membranas y mantos impermeabilizantes. (mano de obra) | 0.442 | 121.97 | 53.91 |
| mo067 | h | Ayudante aplicador de membranas y mantos impermeabilizantes. (mano de obra) | 0.442 | 74.26 | 32.82 |
| mo008 | h | Oficial plomero. (mano de obra) | 0.414 | 125.33 | 51.89 |
| % | % | Herramienta menor | 2 % | 638.19 | 12.76 |
|  |  | Costes directos |  |  | 650.95 |
