# Capa de protección de agregado reciclado, en techumbre plana

- Propiedad del archivo: CYPE INGENIEROS, S.A.
- Formato: FIEBDC-3/2002
- Ámbito geográfico: México
- Divisa: MXN
- Costes indirectos: 3.00 %
- Gastos generales: 13.00 %
- Beneficio industrial: 6.00 %
- IVA: 16.00 %

## Q Techumbres

### QC Componentes de techumbres planas

#### QCA Capa de protección de agregado

**QCA030** m² Capa de protección de agregado reciclado, en techumbre plana.
Capa de protección de agregado reciclado de concreto, lavado, de granulometría comprendida entre 20 y 40 mm, suministrado en sacos Big Bag, con un espesor medio de 10 cm, en techumbre plana, con una pendiente del 1% al 5%.
Incluye: Colado y extendido de la capa de protección de agregado.
Criterio de cuantificación de proyecto: Superficie medida según documentación gráfica de Proyecto.
Criterio de cuantificación de obra: Se medirá la superficie realmente ejecutada según especificaciones de Proyecto.

| Código | Ud | Descripción | Rendimiento | Precio | Importe |
|---|---|---|---|---|---|
| mt01aro010a | t | Agregado reciclado de concreto, lavado, de granulometría comprendida entre 20 y 40 mm, suministrado en sacos Big Bag. (material) | 0.233 | 231.53 | 53.95 |
| mo020 | h | Oficial albañil. (mano de obra) | 0.104 | 119.98 | 12.48 |
| mo113 | h | Cabo albañil. (mano de obra) | 0.207 | 70.30 | 14.55 |
| % | % | Herramienta menor | 2 % | 80.98 | 1.62 |
|  |  | Costes directos |  |  | 82.60 |
