# Panel sándwich, para techumbre plana

- Propiedad del archivo: CYPE INGENIEROS, S.A.
- Formato: FIEBDC-3/2002
- Ámbito geográfico: México
- Divisa: MXN
- Costes indirectos: 3.00 %
- Gastos generales: 13.00 %
- Beneficio industrial: 6.00 %
- IVA: 16.00 %

## Q Techumbres

### QC Componentes de techumbres planas

#### QCN Paneles y tableros

**QCN010** m² Panel sándwich, para techumbre plana.
Panel sándwich machihembrado en las cuatro caras, compuesto de: cara exterior de placa de cemento reforzado con fibras, de 12 mm de espesor, núcleo aislante de espuma de poliestireno extruido de 160 mm de espesor y cara interior de placa de yeso reforzado con fibras, de 12 mm de espesor, de 2400x550 mm, transmitancia térmica 0,277 W/(m²K), Euroclase B-s1, d0 de reacción al fuego, fijado con tornillos autorroscantes de cabeza avellanada, de acero galvanizado, sobre estructura de madera, con un claro entre apoyos de 60 cm, para techumbre plana.
Incluye: Replanteo y corte de los paneles. Colocación y fijación del panel sándwich.
Criterio de cuantificación de proyecto: Superficie medida según documentación gráfica de Proyecto.
Criterio de cuantificación de obra: Se medirá la superficie realmente ejecutada según especificaciones de Proyecto.

| Código | Ud | Descripción | Rendimiento | Precio | Importe |
|---|---|---|---|---|---|
| mt13pst018mh | m² | Panel sándwich machihembrado en las cuatro caras, compuesto de: cara exterior de placa de cemento reforzado con fibras, de 12 mm de espesor, núcleo aislante de espuma de poliestireno extruido de 160 mm de espesor y cara interior de placa de yeso reforzado con fibras, de 12 mm de espesor, de 2400x550 mm, transmitancia térmica 0,277 W/(m²K), Euroclase B-s1, d0 de reacción al fuego. (material) | 1.050 | 1665.98 | 1749.28 |
| mt13pst100q | Ud | Tornillo autorroscante de cabeza avellanada, de acero galvanizado, de 6 mm de diámetro y 240 mm de longitud. (material) | 12.000 | 29.01 | 348.12 |
| mo054 | h | Oficial colocador de aislantes. (mano de obra) | 0.249 | 123.28 | 30.70 |
| mo101 | h | Ayudante colocador de aislantes. (mano de obra) | 0.249 | 73.05 | 18.19 |
| % | % | Herramienta menor | 2 % | 2146.29 | 42.93 |
|  |  | Costes directos |  |  | 2189.22 |
