# Encuentro de techumbre plana no transitable, no ventilada con coladera. Impermeabilización con láminas de PVC

- Propiedad del archivo: CYPE INGENIEROS, S.A.
- Formato: FIEBDC-3/2002
- Ámbito geográfico: México
- Divisa: MXN
- Costes indirectos: 3.00 %
- Gastos generales: 13.00 %
- Beneficio industrial: 6.00 %
- IVA: 16.00 %

## Q Techumbres

### QD Planas no transitables, no ventiladas

#### QDF Puntos singulares

**QDF032** Ud Encuentro de techumbre plana no transitable, no ventilada con coladera. Impermeabilización con láminas de PVC.
Encuentro de techumbre plana no transitable, no ventilada, ajardinada, tipo invertida, con módulo drenante con coladera de PVC, de salida vertical, de 125 mm de diámetro, con paragravillas de polietileno, fijada con soldadura termoplástica a la membrana impermeabilizante de PVC.
Criterio de valoración económica: El precio no incluye la membrana impermeabilizante de PVC.
Incluye: Ejecución de rebaje del soporte alrededor de la coladera. Limpieza y preparación de la superficie. Colocación de la pieza de refuerzo. Colocación de la coladera.
Criterio de cuantificación de proyecto: Número de unidades previstas, según documentación gráfica de Proyecto.
Criterio de cuantificación de obra: Se medirá el número de unidades realmente ejecutadas según especificaciones de Proyecto.

| Código | Ud | Descripción | Rendimiento | Precio | Importe |
|---|---|---|---|---|---|
| mt15dan100De | Ud | Coladera de PVC, de salida vertical, de 125 mm de diámetro, con paragravillas de polietileno. (material) | 1.000 | 471.30 | 471.30 |
| op00pis010 |  | Pistola de aire caliente para soldadura de materiales termoplásticos. | 1.000 | 0.00 | 0.00 |
| mo029 | h | Oficial aplicador de membranas y mantos impermeabilizantes. (mano de obra) | 0.138 | 119.98 | 16.56 |
| mo067 | h | Ayudante aplicador de membranas y mantos impermeabilizantes. (mano de obra) | 0.138 | 73.05 | 10.08 |
| mo008 | h | Oficial plomero. (mano de obra) | 0.470 | 123.28 | 57.94 |
| % | % | Herramienta menor | 2 % | 555.88 | 11.12 |
|  |  | Costes directos |  |  | 567.00 |
