# Borde lateral de techumbre con perfil

- Propiedad del archivo: CYPE INGENIEROS, S.A.
- Formato: FIEBDC-3/2002
- Ámbito geográfico: México
- Divisa: MXN
- Costes indirectos: 3.00 %
- Gastos generales: 13.00 %
- Beneficio industrial: 6.00 %
- IVA: 16.00 %

## Q Techumbres

### QR Remates

#### QRB Borde lateral

**QRB010** m Borde lateral de techumbre con perfil.
Borde lateral de techumbre con perfil botaguas de aluminio lacado, de 15 mm de altura, color blanco RAL 9010 acabado brillante, con perforaciones trapezoidales para su fijación y goterón. Incluso adhesivo cementoso, piezas especiales y silicona neutra.
Incluye: Limpieza y preparación de la superficie. Replanteo. Corte, colocación y fijación del perfil.
Criterio de cuantificación de proyecto: Longitud medida según documentación gráfica de Proyecto.
Criterio de cuantificación de obra: Se medirá la longitud realmente ejecutada según especificaciones de Proyecto.

| Código | Ud | Descripción | Rendimiento | Precio | Importe |
|---|---|---|---|---|---|
| mt09mcr021m | kg | Adhesivo cementoso mejorado, C2, color gris. (material) | 0.180 | 6.01 | 1.08 |
| mt20pcs130aba1 | m | Perfil botaguas de aluminio lacado, de 15 mm de altura, color blanco RAL 9010 acabado brillante, con perforaciones trapezoidales para su fijación y goterón, suministrado en barras de 2,5 m de longitud. (material) | 1.100 | 380.04 | 418.04 |
| mt15sja100 | Ud | Cartucho de masilla de silicona neutra. (material) | 0.010 | 92.74 | 0.93 |
| mo020 | h | Oficial albañil. (mano de obra) | 0.207 | 119.98 | 24.84 |
| mo113 | h | Cabo albañil. (mano de obra) | 0.207 | 70.30 | 14.55 |
| % | % | Herramienta menor | 2 % | 459.44 | 9.19 |
|  |  | Costes directos |  |  | 468.63 |
