# Limahoya metálica

- Propiedad del archivo: CYPE INGENIEROS, S.A.
- Formato: FIEBDC-3/2002
- Ámbito geográfico: México
- Divisa: MXN
- Costes indirectos: 3.00 %
- Gastos generales: 13.00 %
- Beneficio industrial: 6.00 %
- IVA: 16.00 %

## Q Techumbres

### QR Remates

#### QRL Limahoyas, limatesas y cumbreras

**QRL010** m Limahoya metálica.
Formación de limahoya con plancha de cobre de 0,82 mm de espesor y 650 mm de desarrollo, preformada, sobre doble muro divisorio aligerado de 9 cm de espesor cada uno, de tabiques de barro huecos de 24x11,5x9 cm, asentados con mortero de cemento, confeccionado en obra, dosificación 1:6 y macizado con mortero de cemento, confeccionado en obra, dosificación 1:6. Incluso piezas especiales, solapes, fijaciones, conexiones a bajantes y junta de estanqueidad.
Incluye: Limpieza y preparación de la superficie. Formación de muros divisorios aligerados. Remate superior de los muros divisorios aligerados mediante mortero de cemento. Colocación de la lámina. Solapes y conexiones a bajantes.
Criterio de cuantificación de proyecto: Longitud medida en verdadera magnitud, según documentación gráfica de Proyecto.
Criterio de cuantificación de obra: Se medirá, en verdadera magnitud, la longitud realmente ejecutada según especificaciones de Proyecto.

| Código | Ud | Descripción | Rendimiento | Precio | Importe |
|---|---|---|---|---|---|
| mt13vac010e | m | Plancha de cobre de 0,82 mm de espesor y 650 mm de desarrollo, preformada. (material) | 1.100 | 610.05 | 671.06 |
| mt04lvc010c | Ud | Tabique de barro hueco doble, para revestir, 24x11,5x9 cm, densidad 780 kg/m³. (material) | 26.000 | 4.93 | 128.18 |
| mt08aaa010a | m³ | Agua. (material) | 0.006 | 22.86 | 0.14 |
| mt01arg005a | t | Arena de cantera, para mortero hecho en obra. (material) | 0.044 | 315.71 | 13.89 |
| mt08cem000f | kg | Cemento gris en sacos. (material) | 6.750 | 2.24 | 15.12 |
| mq06hor010 | h | Revolvedora de concreto eléctrica con una capacidad de amasado de 160 l. (maquinaria) | 0.022 | 53.58 | 1.18 |
| op00ciz010 |  | Cizalla. | 1.000 | 0.00 | 0.00 |
| mo020 | h | Oficial albañil. (mano de obra) | 0.990 | 119.98 | 118.78 |
| mo077 | h | Ayudante albañil. (mano de obra) | 0.691 | 73.05 | 50.48 |
| mo113 | h | Cabo albañil. (mano de obra) | 0.793 | 70.30 | 55.75 |
| % | % | Herramienta menor | 2 % | 1054.58 | 21.09 |
|  |  | Costes directos |  |  | 1075.67 |
