# Cobertura de tejas de concreto

- Propiedad del archivo: CYPE INGENIEROS, S.A.
- Formato: FIEBDC-3/2002
- Ámbito geográfico: México
- Divisa: MXN
- Costes indirectos: 3.00 %
- Gastos generales: 13.00 %
- Beneficio industrial: 6.00 %
- IVA: 16.00 %

## Q Techumbres

### QU Componentes de techumbres inclinadas y curvas

#### QUH De tejas de concreto

**QUH030** m² Cobertura de tejas de concreto.
Cobertura de tejas de concreto, perfil árabe, color rojo, 42x33 cm, asentadas con mortero de cemento, confeccionado en obra, dosificación 1:8, directamente sobre la superficie regularizada del faldón, en techumbre inclinada, con una pendiente mayor del 25%.
Criterio de valoración económica: El precio no incluye la resolución de puntos singulares ni las piezas especiales de la cobertura.
Incluye: Colocación de las tejas asentadas con mortero.
Criterio de cuantificación de proyecto: Superficie del faldón medida en verdadera magnitud, según documentación gráfica de Proyecto.
Criterio de cuantificación de obra: Se medirá, en verdadera magnitud, la superficie realmente ejecutada según especificaciones de Proyecto.

| Código | Ud | Descripción | Rendimiento | Precio | Importe |
|---|---|---|---|---|---|
| mt08aaa010a | m³ | Agua. (material) | 0.018 | 22.86 | 0.41 |
| mt01arg005a | t | Arena de cantera, para mortero hecho en obra. (material) | 0.157 | 315.71 | 49.57 |
| mt08cem000f | kg | Cemento gris en sacos. (material) | 18.000 | 2.24 | 40.32 |
| mt13thh010a | Ud | Teja de concreto, perfil árabe, color rojo, 42x33 cm. (material) | 11.000 | 19.25 | 211.75 |
| mt13tac100 | kg | Pigmento para mortero. (material) | 0.081 | 112.31 | 9.10 |
| mq06hor010 | h | Revolvedora de concreto eléctrica con una capacidad de amasado de 160 l. (maquinaria) | 0.073 | 53.58 | 3.91 |
| mo020 | h | Oficial albañil. (mano de obra) | 0.719 | 119.98 | 86.27 |
| mo113 | h | Cabo albañil. (mano de obra) | 0.360 | 70.30 | 25.31 |
| % | % | Herramienta menor | 2 % | 426.64 | 8.53 |
|  |  | Costes directos |  |  | 435.17 |
