# Enrastrelado para montaje de cobertura de tejas cerámicas

- Propiedad del archivo: CYPE INGENIEROS, S.A.
- Formato: FIEBDC-3/2002
- Ámbito geográfico: México
- Divisa: MXN
- Costes indirectos: 3.00 %
- Gastos generales: 13.00 %
- Beneficio industrial: 6.00 %
- IVA: 16.00 %

## Q Techumbres

### QU Componentes de techumbres inclinadas y curvas

#### QUT De tejas cerámicas

**QUT020** m² Enrastrelado para montaje de cobertura de tejas cerámicas.
Enrastrelado simple, de polín de 27x40 mm de sección, de madera aserrada de pino, tratada en autoclave, con clase de uso 2, acabado cepillado, con humedad inferior al 20% fijados mecánicamente al soporte, para montaje de cobertura de teja cerámica curva, de 40 cm de longitud y 20 cm de anchura, en techumbre inclinada, con una pendiente mayor del 26%. Colocación en obra: con tornillos.
Incluye: Replanteo. Corte de los polines. Fijación de los polines.
Criterio de cuantificación de proyecto: Superficie del faldón medida en verdadera magnitud, según documentación gráfica de Proyecto.
Criterio de cuantificación de obra: Se medirá, en verdadera magnitud, la superficie realmente ejecutada según especificaciones de Proyecto.

| Código | Ud | Descripción | Rendimiento | Precio | Importe |
|---|---|---|---|---|---|
| mt13blw020c | m | Polín de 27x40 mm de sección, de madera aserrada de pino, tratada en autoclave, con clase de uso 2, acabado cepillado, con humedad inferior al 20%. (material) | 3.000 | 6.37 | 19.11 |
| mt13blw131 | Ud | Tornillo para sujeción de elementos de madera. (material) | 6.000 | 2.05 | 12.30 |
| mo020 | h | Oficial albañil. (mano de obra) | 0.062 | 119.98 | 7.44 |
| mo113 | h | Cabo albañil. (mano de obra) | 0.062 | 70.30 | 4.36 |
| % | % | Herramienta menor | 2 % | 43.21 | 0.86 |
|  |  | Costes directos |  |  | 44.07 |
