# Piezas especiales para techumbre inclinada de tejas cerámicas

- Propiedad del archivo: CYPE INGENIEROS, S.A.
- Formato: FIEBDC-3/2002
- Ámbito geográfico: México
- Divisa: MXN
- Costes indirectos: 3.00 %
- Gastos generales: 13.00 %
- Beneficio industrial: 6.00 %
- IVA: 16.00 %

## Q Techumbres

### QU Componentes de techumbres inclinadas y curvas

#### QUT De tejas cerámicas

**QUT032** Ud Piezas especiales para techumbre inclinada de tejas cerámicas.
Caballete cerámico de 3 vías, acabado con engobe color rojo, 32,5x42,5x14,5 cm, para tejas curvas, asentado con mortero de cemento, confeccionado en obra, dosificación 1:6; para techumbre inclinada.
Incluye: Colocación de las tejas con mortero.
Criterio de cuantificación de proyecto: Número de unidades previstas, según documentación gráfica de Proyecto.
Criterio de cuantificación de obra: Se medirá el número de unidades realmente ejecutadas según especificaciones de Proyecto.

| Código | Ud | Descripción | Rendimiento | Precio | Importe |
|---|---|---|---|---|---|
| mt13tac058aa | Ud | Caballete cerámico de 3 vías, acabado con engobe color rojo, 32,5x42,5x14,5 cm, para tejas curvas. (material) | 1.000 | 1265.78 | 1265.78 |
| mt08aaa010a | m³ | Agua. (material) | 0.006 | 22.86 | 0.14 |
| mt01arg005a | t | Arena de cantera, para mortero hecho en obra. (material) | 0.049 | 315.71 | 15.47 |
| mt08cem000f | kg | Cemento gris en sacos. (material) | 7.500 | 2.24 | 16.80 |
| mq06hor010 | h | Revolvedora de concreto eléctrica con una capacidad de amasado de 160 l. (maquinaria) | 0.024 | 53.58 | 1.29 |
| mo020 | h | Oficial albañil. (mano de obra) | 0.221 | 119.98 | 26.52 |
| mo113 | h | Cabo albañil. (mano de obra) | 0.221 | 70.30 | 15.54 |
| % | % | Herramienta menor | 2 % | 1341.54 | 26.83 |
|  |  | Costes directos |  |  | 1368.37 |
