# Piezas especiales para techumbre inclinada de lámina perfilada de zinc

- Propiedad del archivo: CYPE INGENIEROS, S.A.
- Formato: FIEBDC-3/2002
- Ámbito geográfico: México
- Divisa: MXN
- Costes indirectos: 3.00 %
- Gastos generales: 13.00 %
- Beneficio industrial: 6.00 %
- IVA: 16.00 %

## Q Techumbres

### QU Componentes de techumbres inclinadas y curvas

#### QUZ De bandejas de zinc

**QUZ012** Ud Piezas especiales para techumbre inclinada de lámina perfilada de zinc.
Sombrero de zinc, de 80 mm de diámetro y 180 mm de altura, acabado natural, para techumbre inclinada, con una pendiente mayor del 10%. Colocación en obra: con fijaciones mecánicas.
Incluye: Replanteo y colocación de las piezas especiales. Fijación mecánica.
Criterio de cuantificación de proyecto: Número de unidades previstas, según documentación gráfica de Proyecto.
Criterio de cuantificación de obra: Se medirá el número de unidades realmente ejecutadas según especificaciones de Proyecto.

| Código | Ud | Descripción | Rendimiento | Precio | Importe |
|---|---|---|---|---|---|
| mt42sva950aa | Ud | Sombrero de zinc, de 80 mm de diámetro y 180 mm de altura, acabado natural y con una superficie de las aberturas de ventilación de 50 cm²; con accesorios de fijación de las piezas a la cobertura. (material) | 1.000 | 896.34 | 896.34 |
| mo051 | h | Oficial pailero. (mano de obra) | 0.276 | 123.28 | 34.03 |
| mo098 | h | Ayudante pailero. (mano de obra) | 0.138 | 73.05 | 10.08 |
| % | % | Herramienta menor | 2 % | 940.45 | 18.81 |
|  |  | Costes directos |  |  | 959.26 |
