# Revestimiento exterior con piezas irregulares de piedra natural. Colocación en capa gruesa

- Propiedad del archivo: CYPE INGENIEROS, S.A.
- Formato: FIEBDC-3/2002
- Ámbito geográfico: México
- Divisa: MXN
- Costes indirectos: 3.00 %
- Gastos generales: 13.00 %
- Beneficio industrial: 6.00 %
- IVA: 16.00 %

## R Revestimientos y lambrines

### RA De piezas rígidas en paramentos verticales

#### RAP De piedra natural

**RAP350** m² Revestimiento exterior con piezas irregulares de piedra natural. Colocación en capa gruesa.
Revestimiento exterior con piezas irregulares de pizarra, de entre 1 y 2 cm de espesor. SOPORTE: paramento de mampostería de piezas con huecos, vertical, de hasta 3 m de altura. COLOCACIÓN: en capa gruesa de 25 mm de espesor con mortero de cemento 1:6. REJUNTADO: con el mismo material.
Incluye: Preparación de la superficie soporte. Replanteo de los niveles, de la disposición de piezas y de las juntas. Preparación y aplicación del material de colocación. Colocación de las piezas. Emboquillado. Acabado y limpieza final.
Criterio de cuantificación de proyecto: Superficie medida según documentación gráfica de Proyecto, deduciendo los huecos de superficie mayor de 1 m², añadiendo a cambio la superficie de la parte interior del hueco, correspondiente al desarrollo de jambas y dinteles. No se ha incrementado la cuantificación por roturas y recortes, ya que en la descomposición se ha considerado un 5% más de piezas.
Criterio de cuantificación de obra: Se medirá la superficie realmente ejecutada según especificaciones de Proyecto, deduciendo los huecos de superficie mayor de 1 m², añadiendo a cambio la superficie de la parte interior del hueco, correspondiente al desarrollo de jambas y dinteles.

| Código | Ud | Descripción | Rendimiento | Precio | Importe |
|---|---|---|---|---|---|
| mt09mor010c | m³ | Mortero de cemento CEM II/B-P 32,5 N tipo M-5, confeccionado en obra con 250 kg/m³ de cemento y una proporción en volumen 1/6. (material) | 0.025 | 1675.45 | 41.89 |
| mt19cir010a | m² | Piezas irregulares de pizarra, de entre 1 y 2 cm de espesor, acabado natural. (material) | 1.050 | 265.18 | 278.44 |
| op00sie030 |  | Sierra de disco de diamante, para mesa de trabajo, de corte húmedo. | 1.000 | 0.00 | 0.00 |
| mo022 | h | Oficial colocador de piedra natural. (mano de obra) | 1.795 | 127.32 | 228.54 |
| mo060 | h | Ayudante colocador de piedra natural. (mano de obra) | 1.795 | 77.51 | 139.13 |
| % | % | Herramienta menor | 2 % | 688.00 | 13.76 |
|  |  | Costes directos |  |  | 701.76 |
