# Revestimiento continuo de paramentos con micromortero natural de cal

- Propiedad del archivo: CYPE INGENIEROS, S.A.
- Formato: FIEBDC-3/2002
- Ámbito geográfico: México
- Divisa: MXN
- Costes indirectos: 3.00 %
- Gastos generales: 13.00 %
- Beneficio industrial: 6.00 %
- IVA: 16.00 %

## R Revestimientos y lambrines

### RB Morteros industriales para revoco y aplanado fino

#### RBN Micromorteros naturales de cal

**RBN010** m² Revestimiento continuo de paramentos con micromortero natural de cal.
Revestimiento continuo de paramentos con micromortero, de 2 a 4 mm de espesor, realizado sobre superficie absorbente. CAPA BASE: micromortero natural de cal, compuesto por cal hidráulica natural, con resistencia a compresión de 5 a 15 N/mm², y agregados seleccionados con granulometría de hasta 600 micras, color a elegir, en dos capas, (0,75 kg/m² cada capa) y malla de fibra de vidrio antiálcalis, de 2,2x2,3 mm de separación de malla, de 58 g/m² de masa superficial. CAPA DECORATIVA: micromortero natural de cal, compuesto por cal hidráulica natural, con resistencia a compresión de 5 a 15 N/mm², y agregados seleccionados con granulometría de hasta 100 micras, color a elegir, en una capa, (0,15 kg/m²). CAPA DE SELLADO: una mano de mezcla de aceites y resinas vegetales y una mano de pasta a base de ceras naturales y propóleo.
Criterio de valoración económica: El precio no incluye la superficie soporte.
Incluye: Limpieza de la superficie soporte. Replanteo de las juntas de contracción y paños de trabajo. Ejecución de la mezcla. Aplicación de la capa base. Colocación de la malla embebida en la capa base. Aplicación de la capa decorativa. Lijado de pequeñas adherencias e imperfecciones. Aplicación de la capa de sellado. Limpieza final de la superficie acabada.
Criterio de cuantificación de proyecto: Superficie medida en proyección horizontal, según documentación gráfica de Proyecto.
Criterio de cuantificación de obra: Se medirá, en proyección horizontal, la superficie realmente ejecutada según especificaciones de Proyecto.

| Código | Ud | Descripción | Rendimiento | Precio | Importe |
|---|---|---|---|---|---|
| mt28mcc050a | m² | Malla de fibra de vidrio antiálcalis, de 2,2x2,3 mm de separación de malla, de 58 g/m² de masa superficial, para armar micromorteros. (material) | 1.050 | 41.51 | 43.59 |
| mt28mcn010b | kg | Micromortero natural de cal, compuesto por cal hidráulica natural, con resistencia a compresión de 5 a 15 N/mm², y agregados seleccionados con granulometría de hasta 600 micras, color a elegir, densidad 1200 kg/m³, resistencia a compresión 5 N/mm², sin sustancias orgánicas volátiles (VOC), suministrado en sacos. (material) | 1.500 | 49.29 | 73.94 |
| mt28mcn010d | kg | Micromortero natural de cal, compuesto por cal hidráulica natural, con resistencia a compresión de 5 a 15 N/mm², y agregados seleccionados con granulometría de hasta 100 micras, color a elegir, densidad 800 kg/m³, resistencia a compresión 5 N/mm², sin sustancias orgánicas volátiles (VOC), suministrado en sacos. (material) | 0.150 | 164.30 | 24.65 |
| mt28mcn020a | l | Mezcla de aceites y resinas vegetales, para aplicar con brocha o rodillo. (material) | 0.300 | 515.38 | 154.61 |
| mt22www090a | l | Pasta a base de ceras naturales y propóleo, para aplicar con rodillo. (material) | 0.150 | 651.45 | 97.72 |
| mt08aaa010a | m³ | Agua. (material) | 0.053 | 22.86 | 1.21 |
| op00tal020 |  | Taladro con batidora. | 1.000 | 0.00 | 0.00 |
| mo020 | h | Oficial albañil. (mano de obra) | 1.089 | 119.98 | 130.66 |
| mo113 | h | Cabo albañil. (mano de obra) | 1.944 | 70.30 | 136.66 |
| % | % | Herramienta menor | 2 % | 663.04 | 13.26 |
|  |  | Costes directos |  |  | 676.30 |
