# Revestimiento pétreo

- Propiedad del archivo: CYPE INGENIEROS, S.A.
- Formato: FIEBDC-3/2002
- Ámbito geográfico: México
- Divisa: MXN
- Costes indirectos: 3.00 %
- Gastos generales: 13.00 %
- Beneficio industrial: 6.00 %
- IVA: 16.00 %

## R Revestimientos y lambrines

### RG Morteros y revestimientos acrílicos

#### RGP Revestimientos y pastas pétreas

**RGP010** m² Revestimiento pétreo.
Aplicación manual de dos manos de revestimiento pétreo, color blanco, acabado mate, textura lisa, la primera mano diluida con un 15% de agua y la siguiente diluida con un 5% de agua o sin diluir, (rendimiento: 0,11 l/m² cada mano); previa aplicación de una mano de imprimación a base de copolímeros acrílicos en suspensión acuosa, sobre paramento exterior de mortero.
Criterio de valoración económica: El precio incluye la protección de los elementos del entorno que puedan verse afectados durante los trabajos y la resolución de puntos singulares.
Incluye: Preparación, limpieza y lijado previo del soporte. Preparación de la mezcla. Aplicación de una mano de fondo. Aplicación de dos manos de acabado.
Criterio de cuantificación de proyecto: Superficie medida según documentación gráfica de Proyecto, sin deducir huecos menores de 4 m² y deduciendo, en los huecos de superficie mayor de 4 m², el exceso sobre 4 m².
Criterio de cuantificación de obra: Se medirá la superficie realmente ejecutada según especificaciones de Proyecto, deduciendo, en los huecos de superficie mayor de 4 m², el exceso sobre 4 m².

| Código | Ud | Descripción | Rendimiento | Precio | Importe |
|---|---|---|---|---|---|
| mt27pfp010b | l | Imprimación, a base de copolímeros acrílicos en suspensión acuosa, para favorecer la cohesión de soportes poco consistentes y la adherencia de pinturas. (material) | 0.146 | 84.22 | 12.30 |
| mt27pep010bac | kg | Revestimiento pétreo para exteriores, a base de copolímeros acrílicos, impermeable al agua de lluvia y permeable al vapor de agua, color Blanco, textura lisa, aplicado con brocha o rodillo. (material) | 0.220 | 80.97 | 17.81 |
| op00tal020 |  | Taladro con batidora. | 1.000 | 0.00 | 0.00 |
| mo038 | h | Oficial pintor. (mano de obra) | 0.230 | 119.98 | 27.60 |
| mo076 | h | Ayudante pintor. (mano de obra) | 0.230 | 73.05 | 16.80 |
| % | % | Herramienta menor | 2 % | 74.51 | 1.49 |
|  |  | Costes directos |  |  | 76.00 |
